# Tubería de policloruro de vinilo clorado (PVC-C)

- Propiedad del archivo: CYPE Ingenieros S.A.
- Formato: FIEBDC-3/2016
- Programa: Generador de precios de la construcción. CYPE Ingenieros, S.A.
- Fecha: 03/11/2025
- Ámbito geográfico: Ecuador
- Divisa: USD
- Costes indirectos: 3 %
- Gastos generales: 13 %
- Beneficio industrial: 6 %
- IVA: 12 %

## I Instalaciones

### IH Tuberías para fluidos

#### IHV Tuberías de PVC

**IHV010** m Tubería de policloruro de vinilo clorado (PVC-C).
Tubería formada por tubo de policloruro de vinilo clorado (PVC-C), de 25 mm de diámetro exterior, PN=16 bar y 1,9 mm de espesor. Instalación en superficie. Incluso material auxiliar para montaje y sujeción a la obra, accesorios y piezas especiales.
Incluye: Replanteo. Colocación y fijación de tubos, accesorios y piezas especiales.
Criterio de medición de proyecto: Longitud medida según documentación gráfica de Proyecto.
Criterio de medición de obra: Se medirá la longitud realmente ejecutada según especificaciones de Proyecto.

| Código | Ud | Descripción | Rendimiento | Precio | Importe |
|---|---|---|---|---|---|
| mt37tvg400a | Ud | Material auxiliar para montaje y sujeción a la obra de las tuberías de policloruro de vinilo clorado (PVC-C), de 25 mm de diámetro exterior. (material) | 1 | 0.33 | 0.330 |
| mt37tvg010ag | m | Tubo de policloruro de vinilo clorado (PVC-C), de 25 mm de diámetro exterior, PN=16 bar y 1,9 mm de espesor, según ISO 15877-2, con el precio incrementado el 30% en concepto de accesorios y piezas especiales. (material) | 1 | 13.96 | 13.960 |
| mo008 | h | Plomero. (mano de obra) | 0.056 | 11.41 | 0.639 |
| mo107 | h | Ayudante plomero. (mano de obra) | 0.056 | 7.11 | 0.398 |
| % | % | Herramienta menor | 2 % | 15.327 | 0.307 |
|  |  | Costes directos |  |  | 15.634 |

Residuos:
- colocación: mt37tvg010ag; factor de residuo 0.0270353

## Recursos

**mt37tvg010ag** m Tubo de policloruro de vinilo clorado (PVC-C)
Datos técnicos: Coste energético 16.660 MJ; Emisión de CO2 0.813 kg; Código LER 17 02 03; Masa del elemento 0.17 kg; Volumen 0.000283 m3
