# Sensor de humos Z-Wave. Instalación en superficie

- Propiedad del archivo: CYPE Ingenieros S.A.
- Formato: FIEBDC-3/2016
- Programa: Generador de precios de la construcción. CYPE Ingenieros, S.A.
- Fecha: 16/10/2024
- Ámbito geográfico: Ecuador
- Divisa: USD
- Costes indirectos: 3 %
- Gastos generales: 13 %
- Beneficio industrial: 6 %
- IVA: 12 %

## I Instalaciones

### IM Domóticas e inmóticas

#### IMZ Componentes del sistema Z-Wave

**IMZ140** Ud Sensor de humos Z-Wave. Instalación en superficie.
Sensor de humos con sirena electrónica con señal óptica y acústica, de superficie, Z-Wave Plus, de 106 mm de diámetro y 35 mm de altura, color blanco, frecuencia de funcionamiento 868,42 MHz, presión acústica de 85 dBA a 3 m de distancia, grado de protección IP20, alimentación a pilas con posibilidad de alimentación por cable, con base soporte. Instalación en superficie. Incluso elementos de fijación.
Incluye: Colocación. Montaje, conexionado y comprobación de su correcto funcionamiento.
Criterio de medición de proyecto: Número de unidades previstas, según documentación gráfica de Proyecto.
Criterio de medición de obra: Se medirá el número de unidades realmente ejecutadas según especificaciones de Proyecto.

| Código | Ud | Descripción | Rendimiento | Precio | Importe |
|---|---|---|---|---|---|
| mt35dzs040a | Ud | Sensor de humos con sirena electrónica con señal óptica y acústica, de superficie, Z-Wave Plus, de 106 mm de diámetro y 35 mm de altura, color blanco, frecuencia de funcionamiento 868,42 MHz, presión acústica de 85 dBA a 3 m de distancia, grado de protección IP20, alimentación a pilas con posibilidad de alimentación por cable, con base soporte, con elementos de fijación. (material) | 1 | 96.54 | 96.540 |
| mo123 | h | Especialista en la puesta en marcha de instalaciones. (mano de obra) | 0.392 | 20.68 | 8.107 |
| % | % | Herramienta menor | 2 % | 104.647 | 2.093 |
|  |  | Costes directos |  |  | 106.740 |
