# Ducto para la extracción del radón

- Propiedad del archivo: CYPE Ingenieros S.A.
- Formato: FIEBDC-3/2016
- Programa: Generador de precios de la construcción. CYPE Ingenieros, S.A.
- Fecha: 03/11/2025
- Ámbito geográfico: Ecuador
- Divisa: USD
- Costes indirectos: 3 %
- Gastos generales: 13 %
- Beneficio industrial: 6 %
- IVA: 12 %

## I Instalaciones

### IN Protección frente al radón

#### IND Despresurización del terreno

**IND030** m Ducto para la extracción del radón.
Ducto para la extracción del radón, formado por tubo liso de PVC, de 110 mm de diámetro nominal. Incluso material auxiliar para montaje y sujeción a la obra, accesorios y piezas especiales.
Incluye: Replanteo del recorrido del ducto y de la situación de los elementos de sujeción. Presentación en seco de tubos y piezas especiales. Fijación del material auxiliar para montaje y sujeción a la obra. Montaje, conexionado y comprobación de su correcto funcionamiento.
Criterio de medición de proyecto: Longitud proyectada, según documentación gráfica de Proyecto, medida entre los ejes de los elementos o de los puntos a conectar, sin descontar las piezas especiales.
Criterio de medición de obra: Se medirá la longitud realmente ejecutada según especificaciones de Proyecto.

| Código | Ud | Descripción | Rendimiento | Precio | Importe |
|---|---|---|---|---|---|
| mt41ter410a | Ud | Material auxiliar para montaje y sujeción a la obra de los ductos de PVC, de 110 mm de diámetro nominal. (material) | 1 | 0.47 | 0.470 |
| mt41ter010af | m | Tubo liso de PVC, de 110 mm de diámetro nominal, con extremo abocardado, para la extracción del radón, con el precio incrementado el 25% en concepto de accesorios y piezas especiales. (material) | 1 | 11.47 | 11.470 |
| mt11var009 | l | Líquido limpiador para pegado mediante adhesivo de tubos y accesorios de PVC. (material) | 0.04 | 55.53 | 2.221 |
| mt11var010 | l | Adhesivo para tubos y accesorios de PVC. (material) | 0.02 | 70.8 | 1.416 |
| mo011 | h | Montador. (mano de obra) | 0.168 | 11.41 | 1.917 |
| mo080 | h | Ayudante montador. (mano de obra) | 0.084 | 7.12 | 0.598 |
| % | % | Herramienta menor | 2 % | 18.092 | 0.362 |
|  |  | Costes directos |  |  | 18.454 |

Residuos:
- colocación: mt11var009 Líquido limpiador para pegado mediante adhesivo de tubos y accesorios de PVC; factor de residuo 0.0275

## Recursos

**mt11var009** l Líquido limpiador para pegado mediante adhesivo de tubos y accesorios de PVC
Datos técnicos: Coste energético 3.855 MJ; Emisión de CO2 0.201 kg; Código LER 20 01 30; Masa del elemento 1 kg; Volumen 0.001 m3
Residuos:
- embalaje: re170203 Plástico. (componente de residuo); rendimiento 0.032 kg; Código LER 17 02 03; Masa del elemento 1 kg; Volumen 0.001667 m3
