# Canal oculto en zona intermedia del faldón

- Propiedad del archivo: CYPE Ingenieros S.A.
- Formato: FIEBDC-3/2016
- Programa: Generador de precios de la construcción. CYPE Ingenieros, S.A.
- Fecha: 16/10/2024
- Ámbito geográfico: Ecuador
- Divisa: USD
- Costes indirectos: 3 %
- Gastos generales: 13 %
- Beneficio industrial: 6 %
- IVA: 12 %

## I Instalaciones

### IS Evacuación de aguas

#### ISC Canales

**ISC020** m Canal oculto en zona intermedia del faldón.
Formación de canal oculto situado en la zona intermedia del faldón para recogida de aguas de cubierta, mediante plancha de plomo laminado de 3,00 mm de espesor, conformada en sitio, de 1250 mm de desarrollo, con uniones soldadas, fijado con clavos sobre cajeado de ladrillo cerámico hueco doble, de 11,5 cm de espesor, recibido con mortero de cemento, confeccionado en obra, dosificación 1:6 y revestido en su superficie con una capa de emulsión asfáltica.
Incluye: Limpieza y preparación de la superficie. Formación de cajeado de mampostería de ladrillo. Aplicación de una capa de emulsión asfáltica. Conformado y colocación de canal y piezas especiales. Ejecución de las uniones por soldadura. Conexionado y comprobación de su correcto funcionamiento.
Criterio de medición de proyecto: Longitud medida según documentación gráfica de Proyecto.
Criterio de medición de obra: Se medirá la longitud realmente ejecutada según especificaciones de Proyecto.

| Código | Ud | Descripción | Rendimiento | Precio | Importe |
|---|---|---|---|---|---|
| mt04lvc010c | Ud | Ladrillo cerámico hueco doble, para revestir, 24x11,5x9 cm, densidad 780 kg/m³. (material) | 33 | 0.38 | 12.540 |
| mt08aaa010a | m³ | Agua. (material) | 0.01 | 1.84 | 0.018 |
| mt01arg005a | t | Arena de cantera, para mortero preparado en obra. (material) | 0.078 | 24.5 | 1.911 |
| mt08cem000c | kg | Cemento gris en sacos. (material) | 12 | 0.17 | 2.040 |
| mt13vap020a | m² | Plancha de plomo laminado de 3 mm de espesor, para formación de canal oculto en cubierta inclinada. (material) | 1.1 | 74.97 | 82.467 |
| mt13vap021b | Ud | Clavos de acero galvanizado de 3 mm de diámetro y 50 mm de longitud, con junta estanca de plomo, para fijación de de piezas conformadas en sitio en canal oculto. (material) | 4 | 0.13 | 0.520 |
| mt14pap100b | kg | Emulsión asfáltica de base acuosa. (material) | 0.2 | 4.01 | 0.802 |
| mq06hor010 | h | Concretera eléctrica con una capacidad de amasado de 160 l. (maquinaria) | 0.034 | 3.78 | 0.129 |
| mq08sol020 | h | Equipo y elementos auxiliares para soldadura eléctrica. (maquinaria) | 0.1 | 3.75 | 0.375 |
| mo020 | h | Albañil. (mano de obra) | 0.336 | 10.64 | 3.575 |
| mo077 | h | Ayudante de albañil. (mano de obra) | 0.336 | 6.82 | 2.292 |
| mo113 | h | Peón de albañil. (mano de obra) | 0.599 | 6.56 | 3.929 |
| mo032 | h | Aplicador de productos impermeabilizantes. (mano de obra) | 0.112 | 10.64 | 1.192 |
| mo070 | h | Ayudante aplicador de productos impermeabilizantes. (mano de obra) | 0.112 | 6.82 | 0.764 |
| % | % | Herramienta menor | 2 % | 112.554 | 2.251 |
|  |  | Costes directos |  |  | 114.805 |

Residuos:
- colocación: mt04lvc010c Ladrillo cerámico hueco doble, para revestir, 24x11,5x9 cm, densidad 780 kg/m³; factor de residuo 0.04494
- colocación: mt01arg005a Arena de cantera, para mortero preparado en obra; factor de residuo 0.00501329
- colocación: mt08cem000c Cemento gris en sacos; factor de residuo 0.0063
- colocación: mt13vap020a Plancha de plomo laminado de 3 mm de espesor, para formación de canal oculto en cubierta inclinada; factor de residuo 0.0260051
- colocación: mt14pap100b Emulsión asfáltica de base acuosa; factor de residuo 0.007

## Recursos

**mt04lvc010c** Ud Ladrillo cerámico hueco doble, para revestir, 24x11,5x9 cm, densidad 780 kg/m³
Datos técnicos: Coste energético 7.025 MJ; Emisión de CO2 0.442 kg; Código LER 17 01 02; Masa del elemento 1.9 kg; Volumen 0.00152 m3
Residuos:
- embalaje: re170201 Madera. (componente de residuo); rendimiento 0.01 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000c** kg Cemento gris en sacos
Datos técnicos: Coste energético 7.174 MJ; Emisión de CO2 0.904 kg; Código LER 17 01 01; Masa del elemento 1 kg; Volumen 0.000667 m3
Residuos:
- embalaje: re150101 Envases de papel y cartón. (componente de residuo); rendimiento 0.014 kg; Código LER 15 01 01; Masa del elemento 1 kg; Volumen 0.001333 m3
- embalaje: re170201 Madera; rendimiento 0.001 kg
- embalaje: re170203 Plástico; rendimiento 0.003 kg

**mt13vap020a** m² Plancha de plomo laminado de 3 mm de espesor, para formación de canal oculto en cubierta inclinada
Datos técnicos: Coste energético 4562.977 MJ; Emisión de CO2 63.288 kg; Código LER 17 04 03; Masa del elemento 42.375 kg; Volumen 0.02825 m3
Residuos:
- embalaje: re170203 Plástico; rendimiento 0.031 kg

**mt14pap100b** kg Emulsión asfáltica de base acuosa
Datos técnicos: Coste energético 31.940 MJ; Emisión de CO2 0.230 kg; Código LER 17 03 02; Masa del elemento 1 kg; Volumen 0.001 m3
