# Ducto de polietileno expandido

- Propiedad del archivo: CYPE Ingenieros S.A.
- Formato: FIEBDC-3/2016
- Programa: Generador de precios de la construcción. CYPE Ingenieros, S.A.
- Fecha: 16/10/2024
- Ámbito geográfico: Ecuador
- Divisa: USD
- Costes indirectos: 3 %
- Gastos generales: 13 %
- Beneficio industrial: 6 %
- IVA: 12 %

## I Instalaciones

### IV Ventilación

#### IVV Ductos de admisión y extracción para ventilación

**IVV050** m Ducto de polietileno expandido.
Ducto de ventilación, formado por tubo de polietileno expandido de 16 mm de espesor, de 125 mm de diámetro interior, color gris, de 30 kg/m³ de densidad, temperatura de trabajo entre -30°C y 60°C, suministrado en tramos de 2 m. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42cei410a | Ud | Material auxiliar para montaje y sujeción a la obra de los ductos de polietileno expandido de 16 mm de espesor, de 125 mm de diámetro interior. (material) | 1 | 1.48 | 1.480 |
| mt42cei010bc | m | Tubo de polietileno expandido de 16 mm de espesor, de 125 mm de diámetro interior, color gris, de 30 kg/m³ de densidad, temperatura de trabajo entre -30°C y 60°C, suministrado en tramos de 2 m, con el precio incrementado el 10% en concepto de accesorios y piezas especiales. (material) | 1 | 32.61 | 32.610 |
| mo011 | h | Montador. (mano de obra) | 0.22 | 10.93 | 2.405 |
| mo080 | h | Ayudante montador. (mano de obra) | 0.11 | 6.82 | 0.750 |
| % | % | Herramienta menor | 2 % | 37.245 | 0.745 |
|  |  | Costes directos |  |  | 37.990 |
