# Ducto flexible de aluminio/poliéster

- Propiedad del archivo: CYPE Ingenieros S.A.
- Formato: FIEBDC-3/2016
- Programa: Generador de precios de la construcción. CYPE Ingenieros, S.A.
- Fecha: 19/06/2025
- Ámbito geográfico: Ecuador
- Divisa: USD
- Costes indirectos: 3 %
- Gastos generales: 13 %
- Beneficio industrial: 6 %
- IVA: 12 %

## I Instalaciones

### IV Ventilación

#### IVV Ductos de admisión y extracción para ventilación

**IVV310** m Ducto flexible de aluminio/poliéster.
Ducto de ventilación, formado por tubo flexible de aluminio, poliéster y cable de acero en espiral, de 80 mm de diámetro. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42sfa420a | Ud | Material auxiliar para montaje y sujeción a la obra de los ductos flexibles de aluminio/poliéster, de 80 mm de diámetro. (material) | 1 | 0.49 | 0.490 |
| mt42sfa020ac | m | Tubo flexible de aluminio, poliéster y cable de acero en espiral, de 80 mm de diámetro, con el precio incrementado el 10% en concepto de accesorios y piezas especiales. (material) | 1 | 10.87 | 10.870 |
| mo011 | h | Montador. (mano de obra) | 0.086 | 11.41 | 0.981 |
| mo080 | h | Ayudante montador. (mano de obra) | 0.043 | 7.12 | 0.306 |
| % | % | Herramienta menor | 2 % | 12.647 | 0.253 |
|  |  | Costes directos |  |  | 12.900 |
