# Puerta seccional para garaje, de madera

- Propiedad del archivo: CYPE Ingenieros S.A.
- Formato: FIEBDC-3/2016
- Programa: Generador de precios de la construcción. CYPE Ingenieros, S.A.
- Fecha: 19/06/2025
- Ámbito geográfico: Ecuador
- Divisa: USD
- Costes indirectos: 3 %
- Gastos generales: 13 %
- Beneficio industrial: 6 %
- IVA: 12 %

## L Carpintería, closets, cerrajería, vidrios y protecciones solares

### LG Puertas de garaje

#### LGM De madera

**LGM030** Ud Puerta seccional para garaje, de madera.
Puerta seccional para garaje, formada por panel con cuarterones de madera maciza, 400x250 cm, con apertura automática. Incluso material de conexionado eléctrico y equipo de motorización.
Incluye: Colocación y fijación de los perfiles guía. Introducción del panel en las guías. Colocación y fijación del eje a los palieres. Tensado del muelle. Fijación del panel al tambor. Montaje del sistema de apertura. Montaje del sistema de accionamiento. Conexionado eléctrico. Repaso y engrase de mecanismos y guías.
Criterio de medición de proyecto: Número de unidades previstas, según documentación gráfica de Proyecto.
Criterio de medición de obra: Se medirá el número de unidades realmente ejecutadas según especificaciones de Proyecto.

| Código | Ud | Descripción | Rendimiento | Precio | Importe |
|---|---|---|---|---|---|
| mt26pgs020x | Ud | Puerta seccional para garaje, formada por panel con cuarterones de madera maciza, 400x250 cm, cajón recogedor forrado, torno, muelles de torsión, poleas, guías, accesorios y cerradura central con llave de seguridad. (material) | 1 | 3695.18 | 3695.180 |
| mt26egm010dh | Ud | Equipo de motorización para apertura y cierre automático, para puerta de garaje seccional de más de 60 kg de peso. (material) | 1 | 886.64 | 886.640 |
| mt26egm012 | Ud | Accesorios (cerradura, pulsador, emisor, receptor y fotocélula) para automatización de puerta de garaje. (material) | 1 | 409.74 | 409.740 |
| mo020 | h | Albañil. (mano de obra) | 1.245 | 11.11 | 13.832 |
| mo113 | h | Peón de albañil. (mano de obra) | 1.245 | 6.85 | 8.528 |
| mo018 | h | Cerrajero. (mano de obra) | 2.904 | 11.26 | 32.699 |
| mo059 | h | Ayudante cerrajero. (mano de obra) | 2.904 | 7.14 | 20.735 |
| mo003 | h | Electricista. (mano de obra) | 5.606 | 11.41 | 63.964 |
| % | % | Herramienta menor | 2 % | 5131.318 | 102.626 |
|  |  | Costes directos |  |  | 5233.944 |

## Recursos

**mt26pgs020x** Ud Puerta seccional para garaje
Datos técnicos: Coste energético 38.508 MJ; Emisión de CO2 1.834 kg
Residuos:
- embalaje: re170203 Plástico. (componente de residuo); rendimiento 0.254 kg; Código LER 17 02 03; Masa del elemento 1 kg; Volumen 0.001667 m3
- embalaje: re170604 Materiales de aislamiento distintos de los especificados en los códigos 17 06 01 y 17 06 03. (componente de residuo); rendimiento 0.264 kg; Código LER 17 06 04; Masa del elemento 1 kg; Volumen 0.001667 m3
