# Capa separadora en cubierta plana: geotextil no tejido

- Propiedad del archivo: CYPE Ingenieros S.A.
- Formato: FIEBDC-3/2016
- Programa: Generador de precios de la construcción. CYPE Ingenieros, S.A.
- Fecha: 25/06/2024
- Ámbito geográfico: Ecuador
- Divisa: USD
- Costes indirectos: 3 %
- Gastos generales: 13 %
- Beneficio industrial: 6 %
- IVA: 12 %

## N Aislamientos e impermeabilizaciones

### NG Geosintéticos

#### NGU Cubiertas planas

**NGU010** m² Capa separadora en cubierta plana: geotextil no tejido.
Capa separadora en cubierta plana: geotextil no tejido compuesto por fibras de poliéster unidas por agujeteado, con una resistencia a la tracción longitudinal de 6,8 kN/m, una resistencia a la tracción transversal de 8,45 kN/m, una apertura de cono a la prueba de perforación dinámica según ISO 13433 inferior a 18 mm, resistencia CBR a punzonamiento 1,6 kN y una masa superficial de 400 g/m². Colocación en obra: con solapes, directamente bajo la capa de refuerzo de mortero.
Incluye: Colocación de la capa separadora.
Criterio de medición de proyecto: Superficie medida según documentación gráfica de Proyecto.
Criterio de medición de obra: Se medirá la superficie realmente ejecutada según especificaciones de Proyecto, incluyendo las entregas y los solapes.

| Código | Ud | Descripción | Rendimiento | Precio | Importe |
|---|---|---|---|---|---|
| mt14gso020eib | m² | Geotextil no tejido compuesto por fibras de poliéster unidas por agujeteado, con una resistencia a la tracción longitudinal de 6,8 kN/m, una resistencia a la tracción transversal de 8,45 kN/m, una apertura de cono a la prueba de perforación dinámica según ISO 13433 inferior a 18 mm, resistencia CBR a punzonamiento 1,6 kN y una masa superficial de 400 g/m². (material) | 1.1 | 1.88 | 2.068 |
| mo029 | h | Aplicador de láminas impermeabilizantes. (mano de obra) | 0.022 | 10.34 | 0.227 |
| mo067 | h | Ayudante aplicador de láminas impermeabilizantes. (mano de obra) | 0.045 | 6.62 | 0.298 |
| % | % | Herramienta menor | 2 % | 2.593 | 0.052 |
|  |  | Costes directos |  |  | 2.645 |

Residuos:
- colocación: mt14gso020eib; factor de residuo 0.07

## Recursos

**mt14gso020eib** m² Geotextil no tejido compuesto por fibras de poliéster unidas por agujeteado
Datos técnicos: Coste energético 19.437 MJ; Emisión de CO2 1.015 kg; Código LER 17 06 04; Masa del elemento 0.4 kg; Volumen 0.000667 m3
Residuos:
- embalaje: re170203 Plástico. (componente de residuo); rendimiento 0.024 kg; Código LER 17 02 03; Masa del elemento 1 kg; Volumen 0.001667 m3
