# Impermeabilización bajo revestimiento en locales húmedos, con láminas de PVC

- Propiedad del archivo: CYPE Ingenieros S.A.
- Formato: FIEBDC-3/2016
- Programa: Generador de precios de la construcción. CYPE Ingenieros, S.A.
- Fecha: 16/10/2024
- Ámbito geográfico: Ecuador
- Divisa: USD
- Costes indirectos: 3 %
- Gastos generales: 13 %
- Beneficio industrial: 6 %
- IVA: 12 %

## N Aislamientos e impermeabilizaciones

### NI Impermeabilizaciones

#### NIH Locales húmedos

**NIH020** m² Impermeabilización bajo revestimiento en locales húmedos, con láminas de PVC.
Impermeabilización bajo revestimiento cerámico o pétreo, en paramentos verticales y horizontales de locales húmedos, con geotextil no tejido compuesto por fibras de poliéster unidas por agujeteado, con una resistencia a la tracción longitudinal de 3,45 kN/m, una resistencia a la tracción transversal de 3,45 kN/m, una apertura de cono a la prueba de perforación dinámica según ISO 13433 inferior a 15 mm, resistencia CBR a punzonamiento 0,8 kN y una masa superficial de 300 g/m², sobre formación de pendientes, lámina impermeabilizante de PVC de 2x1,3 m y protegida con capa separadora de geotextil no tejido compuesto por fibras de poliéster unidas por agujeteado, con una resistencia a la tracción longitudinal de 3,45 kN/m, una resistencia a la tracción transversal de 3,45 kN/m, una apertura de cono a la prueba de perforación dinámica según ISO 13433 inferior a 15 mm, resistencia CBR a punzonamiento 0,8 kN y una masa superficial de 300 g/m².
Criterio de valoración económica: El precio no incluye el revestimiento.
Incluye: Colocación de la capa separadora bajo impermeabilización. Corte y preparación de las láminas impermeabilizantes de PVC. Colocación de la impermeabilización. Resolución de uniones, juntas y puntos singulares. Colocación de la capa separadora bajo protección.
Criterio de medición de proyecto: Superficie medida según documentación gráfica de Proyecto.
Criterio de medición de obra: Se medirá la superficie realmente ejecutada según especificaciones de Proyecto.

| Código | Ud | Descripción | Rendimiento | Precio | Importe |
|---|---|---|---|---|---|
| mt14gsa020dg | m² | Geotextil no tejido compuesto por fibras de poliéster unidas por agujeteado, con una resistencia a la tracción longitudinal de 3,45 kN/m, una resistencia a la tracción transversal de 3,45 kN/m, una apertura de cono a la prueba de perforación dinámica según ISO 13433 inferior a 15 mm, resistencia CBR a punzonamiento 0,8 kN y una masa superficial de 300 g/m². (material) | 2.1 | 2.15 | 4.515 |
| mt15req015a | Ud | Lámina impermeabilizante de PVC de 2x1,3 m. (material) | 0.42 | 55.89 | 23.474 |
| mo029 | h | Aplicador de láminas impermeabilizantes. (mano de obra) | 0.336 | 10.64 | 3.575 |
| mo067 | h | Ayudante aplicador de láminas impermeabilizantes. (mano de obra) | 0.336 | 6.82 | 2.292 |
| % | % | Herramienta menor | 2 % | 33.856 | 0.677 |
|  |  | Costes directos |  |  | 34.533 |

Residuos:
- colocación: mt14gsa020dg; factor de residuo 0.07

## Recursos

**mt14gsa020dg** m² Geotextil no tejido compuesto por fibras de poliéster unidas por agujeteado
Datos técnicos: Coste energético 15.159 MJ; Emisión de CO2 0.790 kg; Código LER 17 06 04; Masa del elemento 0.3 kg; Volumen 0.0005 m3
Residuos:
- embalaje: re170203 Plástico. (componente de residuo); rendimiento 0.024 kg; Código LER 17 02 03; Masa del elemento 1 kg; Volumen 0.001667 m3
