# Junta en piso continuo interior decorativo de terrazo en sitio, con perfil preformado

- Propiedad del archivo: CYPE Ingenieros S.A.
- Formato: FIEBDC-3/2016
- Programa: Generador de precios de la construcción. CYPE Ingenieros, S.A.
- Fecha: 16/10/2024
- Ámbito geográfico: Ecuador
- Divisa: USD
- Costes indirectos: 3 %
- Gastos generales: 13 %
- Beneficio industrial: 6 %
- IVA: 12 %

## R Revestimientos

### RS Pisos

#### RSC De terrazo

**RSC110** m Junta en piso continuo interior decorativo de terrazo en sitio, con perfil preformado.
Junta de construcción, en piso continuo interior decorativo de terrazo en sitio, con perfil en "L" de latón, de 8 mm de altura. Incluso pies de anclaje y elementos de fijación.
Incluye: Replanteo de la junta. Corte y colocación del perfil. Ejecución de las uniones entre perfiles. Resolución de encuentros. Fijación y ajuste de los perfiles.
Criterio de medición de proyecto: Longitud medida según documentación gráfica de Proyecto.
Criterio de medición de obra: Se medirá la longitud realmente ejecutada según especificaciones de Proyecto.

| Código | Ud | Descripción | Rendimiento | Precio | Importe |
|---|---|---|---|---|---|
| mt18wwe060a | m | Perfil en "L" de latón, de 8 mm de altura, para la formación de juntas de construcción en piso continuo interior decorativo de terrazo en sitio, de hasta 8 mm de espesor; con pies de anclaje y elementos de fijación. (material) | 1.05 | 18.84 | 19.782 |
| mo020 | h | Albañil. (mano de obra) | 0.056 | 10.64 | 0.596 |
| mo113 | h | Peón de albañil. (mano de obra) | 0.056 | 6.56 | 0.367 |
| % | % | Herramienta menor | 2 % | 20.745 | 0.415 |
|  |  | Costes directos |  |  | 21.160 |

Residuos:
- colocación: mt18wwe060a; factor de residuo 0.024

## Recursos

**mt18wwe060a** m Perfil en "L" de latón
Datos técnicos: Coste energético 43.997 MJ; Emisión de CO2 2.941 kg; Código LER 17 04 01; Masa del elemento 0.246 kg; Volumen 0.000164 m3
Residuos:
- embalaje: re170203 Plástico. (componente de residuo); rendimiento 0.008 kg; Código LER 17 02 03; Masa del elemento 1 kg; Volumen 0.001667 m3
