# Felpudo de entrada al edificio, con perfiles de aluminio

- Propiedad del archivo: CYPE Ingenieros S.A.
- Formato: FIEBDC-3/2016
- Programa: Generador de precios de la construcción. CYPE Ingenieros, S.A.
- Fecha: 16/10/2024
- Ámbito geográfico: Ecuador
- Divisa: USD
- Costes indirectos: 3 %
- Gastos generales: 13 %
- Beneficio industrial: 6 %
- IVA: 12 %

## R Revestimientos

### RS Pisos

#### RSF Alfombras y felpudos

**RSF005** m² Felpudo de entrada al edificio, con perfiles de aluminio.
Felpudo de entrada al edificio, capaz de soportar cargas normales y pesadas, con capacidad de retención de partículas gruesas de suciedad existente en el calzado, formado por perfiles de aluminio anodizado, acabado natural, de 17 mm de altura, 28 mm de anchura y 5 mm de distancia entre perfiles, con inserciones de caucho combinadas con tiras de cepillos. COLOCACIÓN: sobre cajeado en piso.
Incluye: Limpieza de la superficie soporte. Replanteo. Colocación.
Criterio de medición de proyecto: Superficie medida según documentación gráfica de Proyecto.
Criterio de medición de obra: Se medirá la superficie realmente ejecutada según especificaciones de Proyecto.

| Código | Ud | Descripción | Rendimiento | Precio | Importe |
|---|---|---|---|---|---|
| mt18fel110bb | m² | Felpudo de entrada al edificio, capaz de soportar cargas normales y pesadas, con capacidad de retención de partículas gruesas de suciedad existente en el calzado, formado por perfiles de aluminio anodizado, acabado natural, de 17 mm de altura, 28 mm de anchura y 5 mm de distancia entre perfiles, con inserciones de caucho combinadas con tiras de cepillos, para instalar en cajeado de piso. (material) | 1 | 951.04 | 951.040 |
| mo027 | h | Instalador de moquetas y revestimientos textiles. (mano de obra) | 0.09 | 10.64 | 0.958 |
| mo065 | h | Ayudante instalador de moquetas y revestimientos textiles. (mano de obra) | 0.09 | 6.82 | 0.614 |
| % | % | Herramienta menor | 2 % | 952.612 | 19.052 |
|  |  | Costes directos |  |  | 971.664 |

Residuos:
- colocación: mt18fel110bb; factor de residuo 0.024

## Recursos

**mt18fel110bb** m² Felpudo de entrada al edificio
Datos técnicos: Coste energético 2125.090 MJ; Emisión de CO2 144.781 kg; Código LER 17 04 02; Masa del elemento 19.8 kg; Volumen 0.0132 m3
Residuos:
- embalaje: re170203 Plástico. (componente de residuo); rendimiento 0.032 kg; Código LER 17 02 03; Masa del elemento 1 kg; Volumen 0.001667 m3
