# Cielo raso registrable de lamas de PVC

- Propiedad del archivo: CYPE Ingenieros S.A.
- Formato: FIEBDC-3/2016
- Programa: Generador de precios de la construcción. CYPE Ingenieros, S.A.
- Fecha: 25/06/2024
- Ámbito geográfico: Ecuador
- Divisa: USD
- Costes indirectos: 3 %
- Gastos generales: 13 %
- Beneficio industrial: 6 %
- IVA: 12 %

## R Revestimientos

### RT Cielos rasos en interiores

#### RTJ Registrables, de PVC

**RTJ010** m² Cielo raso registrable de lamas de PVC.
Cielo raso registrable suspendido, situado a una altura menor de 4 m, constituido por: ESTRUCTURA: entramado metálico oculto fijado a la losa o elemento soporte con varillas y cuelgues; LAMAS DE PVC: lamas de PVC, de 85 mm de anchura, con 15 mm de separación, color blanco. Incluso perfiles de remate perimetral, fijaciones para el anclaje de los perfiles y accesorios de montaje.
Incluye: Replanteo de los ejes de la trama modular. Señalización de los puntos de anclaje a la losa o elemento soporte. Nivelación y fijación de los perfiles perimetrales. Nivelación y suspensión de los perfiles. Corte y encaje de las lamas. Resolución de encuentros y puntos singulares. Formación de huecos para recepción de posibles elementos de anclaje y/o instalaciones.
Criterio de medición de proyecto: Superficie medida entre paramentos, según documentación gráfica de Proyecto, sin descontar huecos para instalaciones.
Criterio de medición de obra: Se medirá la superficie realmente ejecutada según especificaciones de Proyecto, sin descontar huecos para instalaciones.

| Código | Ud | Descripción | Rendimiento | Precio | Importe |
|---|---|---|---|---|---|
| mt12fpv010a | m | Lama de PVC, horizontal, de 85 mm de anchura, con 15 mm de separación, color blanco, para cielos rasos registrables con entramado oculto. (material) | 10.2 | 2.9 | 29.580 |
| mt12fpv020a | m | Perfil de unión en H de PVC, color blanco, para cielos rasos registrables de lamas. (material) | 8 | 1.97 | 15.760 |
| mt12fpv020e | m | Perfil de remate perimetral de PVC, color blanco, para cielos rasos registrables de lamas. (material) | 4 | 1.97 | 7.880 |
| mt12fpv030 | m | Soporte de suspensión de techo, de acero galvanizado, para cielos rasos registrables de lamas. (material) | 1.5 | 5.4 | 8.100 |
| mt12fac020a | Ud | Varilla metálica de acero galvanizado de 3 mm de diámetro. (material) | 3.5 | 0.4 | 1.400 |
| mt12fac021 | kg | Alambre de acero galvanizado de 0,7 mm de diámetro. (material) | 0.1 | 1.62 | 0.162 |
| mo015 | h | Montador de cielos rasos. (mano de obra) | 0.247 | 10.62 | 2.623 |
| mo082 | h | Ayudante montador de cielos rasos. (mano de obra) | 0.247 | 6.62 | 1.635 |
| % | % | Herramienta menor | 2 % | 67.140 | 1.343 |
|  |  | Costes directos |  |  | 68.483 |

Residuos:
- colocación: mt12fpv010a; factor de residuo 0.08
- colocación: mt12fpv020a Perfil de unión en H de PVC, color blanco, para cielos rasos registrables de lamas; factor de residuo 0.08
- colocación: mt12fpv020e Perfil de remate perimetral de PVC, color blanco, para cielos rasos registrables de lamas; factor de residuo 0.08
- colocación: mt12fpv030 Soporte de suspensión de techo, de acero galvanizado, para cielos rasos registrables de lamas; factor de residuo 0.008995
- colocación: mt12fac020a Varilla metálica de acero galvanizado de 3 mm de diámetro; factor de residuo 0.0187857
- colocación: mt12fac021 Alambre de acero galvanizado de 0,7 mm de diámetro; factor de residuo 0.0045

## Recursos

**mt12fpv010a** m Lama de PVC, horizontal
Datos técnicos: Coste energético 18.682 MJ; Emisión de CO2 0.167 kg; Código LER 17 02 03; Masa del elemento 0.16 kg; Volumen 0.000267 m3
Residuos:
- embalaje: re150101 Envases de papel y cartón. (componente de residuo); rendimiento 0.018 kg; Código LER 15 01 01; Masa del elemento 1 kg; Volumen 0.001333 m3
- embalaje: re170201 Madera. (componente de residuo); rendimiento 0.052 kg; Código LER 17 02 01; Masa del elemento 1 kg; Volumen 0.000909 m3
- embalaje: re170203 Plástico. (componente de residuo); rendimiento 0.003 kg; Código LER 17 02 03; Masa del elemento 1 kg; Volumen 0.001667 m3

**mt12fpv020a** m Perfil de unión en H de PVC, color blanco, para cielos rasos registrables de lamas
Datos técnicos: Coste energético 10.901 MJ; Emisión de CO2 0.006 kg; Código LER 17 02 03; Masa del elemento 0.05 kg; Volumen 0.000083 m3
Residuos:
- embalaje: re150101 Envases de papel y cartón; rendimiento 0.018 kg
- embalaje: re170201 Madera; rendimiento 0.052 kg
- embalaje: re170203 Plástico; rendimiento 0.003 kg

**mt12fpv020e** m Perfil de remate perimetral de PVC, color blanco, para cielos rasos registrables de lamas
Datos técnicos: Coste energético 10.901 MJ; Emisión de CO2 0.006 kg; Código LER 17 02 03; Masa del elemento 0.05 kg; Volumen 0.000083 m3
Residuos:
- embalaje: re150101 Envases de papel y cartón; rendimiento 0.018 kg
- embalaje: re170201 Madera; rendimiento 0.052 kg
- embalaje: re170203 Plástico; rendimiento 0.003 kg

**mt12fpv030** m Soporte de suspensión de techo, de acero galvanizado, para cielos rasos registrables de lamas
Datos técnicos: Coste energético 5.716 MJ; Emisión de CO2 0.547 kg; Código LER 17 04 05; Masa del elemento 0.2 kg; Volumen 0.000095 m3
Residuos:
- embalaje: re170203 Plástico; rendimiento 0.007 kg

**mt12fac020a** Ud Varilla metálica de acero galvanizado de 3 mm de diámetro
Datos técnicos: Coste energético 2.773 MJ; Emisión de CO2 0.156 kg; Código LER 17 04 05; Masa del elemento 0.014 kg; Volumen 0.000007 m3
Residuos:
- embalaje: re170203 Plástico; rendimiento 0.025 kg

**mt12fac021** kg Alambre de acero galvanizado de 0,7 mm de diámetro
Datos técnicos: Coste energético 25.100 MJ; Emisión de CO2 2.560 kg; Código LER 17 04 05; Masa del elemento 1 kg; Volumen 0.000476 m3
