# Lavarropa

- Propiedad del archivo: CYPE Ingenieros S.A.
- Formato: FIEBDC-3/2016
- Programa: Generador de precios de la construcción. CYPE Ingenieros, S.A.
- Fecha: 16/10/2024
- Ámbito geográfico: Ecuador
- Divisa: USD
- Costes indirectos: 3 %
- Gastos generales: 13 %
- Beneficio industrial: 6 %
- IVA: 12 %

## S Señalización y equipamiento

### SC Cocinas/galerías

#### SCF Fregaderos y lavarropas

**SCF020** Ud Lavarropa.
Lavarropa de porcelana sanitaria, color blanco, de 600x390x360 mm, con mueble soporte de tablero aglomerado, de 378x555x786 mm, equipado con grifería, gama básica, compuesta de caño giratorio superior, con aireador, con desagüe y sifón. Incluso conexión a las redes de agua fría y caliente y a la red de desagüe existentes, fijación del aparato y sellado con silicona.
Incluye: Replanteo y trazado en el paramento soporte de la situación del aparato. Colocación, nivelación y fijación de los elementos de soporte. Nivelación, aplomado y colocación del aparato. Conexión a la red de desagüe. Montaje de la grifería. Conexión a las redes de agua fría y caliente. Montaje de accesorios y complementos. Sellado de juntas. Comprobación de su correcto funcionamiento.
Criterio de medición de proyecto: Número de unidades previstas, según documentación gráfica de Proyecto.
Criterio de medición de obra: Se medirá el número de unidades realmente colocadas según especificaciones de Proyecto.

| Código | Ud | Descripción | Rendimiento | Precio | Importe |
|---|---|---|---|---|---|
| mt30lar010a | Ud | Lavarropa de porcelana sanitaria, color blanco, de 600x390x360 mm. (material) | 1 | 182.19 | 182.190 |
| mt30lar012a | Ud | Mueble soporte de tablero aglomerado, de 378x555x786 mm, para lavarropa. (material) | 1 | 111.19 | 111.190 |
| mt31gcg060a | Ud | Grifería con montura convencional para lavarropa, gama básica, compuesta de caño giratorio superior, con aireador. (material) | 1 | 93.62 | 93.620 |
| mt30dla010a | Ud | Desagüe curvo registrable con sifón botella para lavarropa. (material) | 1 | 4.98 | 4.980 |
| mo008 | h | Plomero. (mano de obra) | 0.673 | 10.93 | 7.356 |
| mo107 | h | Ayudante plomero. (mano de obra) | 0.448 | 6.81 | 3.051 |
| % | % | Herramienta menor | 2 % | 402.387 | 8.048 |
|  |  | Costes directos |  |  | 410.435 |

## Recursos

**mt30lar010a** Ud Lavarropa de porcelana sanitaria, color blanco, de 600x390x360 mm
Datos técnicos: Coste energético 220.353 MJ; Emisión de CO2 11.952 kg
Residuos:
- embalaje: re150101 Envases de papel y cartón. (componente de residuo); rendimiento 1.32 kg; Código LER 15 01 01; Masa del elemento 1 kg; Volumen 0.001333 m3

**mt31gcg060a** Ud Grifería con montura convencional para lavarropa, gama básica, compuesta de caño giratorio superior, con aireador
Datos técnicos: Coste energético 274.131 MJ; Emisión de CO2 18.469 kg
Residuos:
- embalaje: re150101 Envases de papel y cartón; rendimiento 0.072 kg
