# Revestimiento mural interior con panel rígido protector de resinas termoplásticas de ABS

- Propiedad del archivo: CYPE Ingenieros S.A.
- Formato: FIEBDC-3/2016
- Programa: Generador de precios de la construcción. CYPE Ingenieros, S.A.
- Fecha: 25/06/2024
- Ámbito geográfico: Ecuador
- Divisa: USD
- Costes indirectos: 3 %
- Gastos generales: 13 %
- Beneficio industrial: 6 %
- IVA: 12 %

## S Señalización y equipamiento

### SD Protecciones

#### SDR Láminas y paneles protectores para revestimientos murales

**SDR010** m² Revestimiento mural interior con panel rígido protector de resinas termoplásticas de ABS.
Revestimiento mural interior con panel rígido protector de resinas termoplásticas de ABS, de 2020x2580 mm y 3 mm de espesor, de color blanco. Colocación en obra: con adhesivo de poliuretano.
Incluye: Preparación y limpieza del paramento vertical. Replanteo y corte de los paneles. Aplicación del adhesivo. Colocación de los paneles y de las piezas de terminación.
Criterio de medición de proyecto: Superficie medida según documentación gráfica de Proyecto.
Criterio de medición de obra: Se medirá la superficie realmente ejecutada según especificaciones de Proyecto.

| Código | Ud | Descripción | Rendimiento | Precio | Importe |
|---|---|---|---|---|---|
| mt53pdi040g | m² | Panel rígido protector de resinas termoplásticas de ABS, de 2020x2580 mm y 3 mm de espesor, de color blanco, Euroclase B-s1, d0 de reacción al fuego, incluso piezas de remate, piezas de esquina, piezas especiales y accesorios de montaje. (material) | 1.05 | 53.56 | 56.238 |
| mt47adc110a | kg | Adhesivo especial de poliuretano bicomponente. (material) | 0.5 | 6.61 | 3.305 |
| mo011 | h | Montador. (mano de obra) | 0.224 | 10.62 | 2.379 |
| mo080 | h | Ayudante montador. (mano de obra) | 0.224 | 6.62 | 1.483 |
| % | % | Herramienta menor | 2 % | 63.405 | 1.268 |
|  |  | Costes directos |  |  | 64.673 |

Residuos:
- colocación: mt53pdi040g; factor de residuo 0.06
- colocación: mt47adc110a Adhesivo especial de poliuretano bicomponente; factor de residuo 0.038685

## Recursos

**mt53pdi040g** m² Panel rígido protector de resinas termoplásticas de ABS
Datos técnicos: Coste energético 272.962 MJ; Emisión de CO2 10.361 kg; Código LER 17 09 04; Masa del elemento 3.15 kg; Volumen 0.0021 m3
Residuos:
- embalaje: re170203 Plástico. (componente de residuo); rendimiento 0.006 kg; Código LER 17 02 03; Masa del elemento 1 kg; Volumen 0.001667 m3

**mt47adc110a** kg Adhesivo especial de poliuretano bicomponente
Datos técnicos: Coste energético 144.471 MJ; Emisión de CO2 7.014 kg; Código LER 17 09 04; Masa del elemento 1 kg; Volumen 0.000667 m3
Residuos:
- embalaje: re170203 Plástico; rendimiento 0.003 kg
