# Flexo de ducha

- Propiedad del archivo: CYPE Ingenieros S.A.
- Formato: FIEBDC-3/2016
- Programa: Generador de precios de la construcción. CYPE Ingenieros, S.A.
- Fecha: 13/02/2025
- Ámbito geográfico: Ecuador
- Divisa: USD
- Costes indirectos: 3 %
- Gastos generales: 13 %
- Beneficio industrial: 6 %
- IVA: 12 %

## S Señalización y equipamiento

### SG Griferías

#### SGD Para duchas

**SGD084** Ud Flexo de ducha.
Flexo de ducha liso, de 1,5 m de longitud, acabado cromado, con racor de conexión con rosca cilíndrica GAS hembra de 1/2", en ambos extremos, presión máxima 5 bar, temperatura máxima 70°C. Incluso juntas elásticas.
Incluye: Conexionado y comprobación de su correcto funcionamiento.
Criterio de medición de proyecto: Número de unidades previstas, según documentación gráfica de Proyecto.
Criterio de medición de obra: Se medirá el número de unidades realmente colocadas según especificaciones de Proyecto.

| Código | Ud | Descripción | Rendimiento | Precio | Importe |
|---|---|---|---|---|---|
| mt31gro612a | Ud | Flexo de ducha liso, de 1,5 m de longitud, acabado cromado, con racor de conexión con rosca cilíndrica GAS hembra de 1/2", en ambos extremos, presión máxima 5 bar, temperatura máxima 70°C, incluso juntas elásticas. (material) | 1 | 26.26 | 26.260 |
| mo008 | h | Plomero. (mano de obra) | 0.067 | 11.41 | 0.764 |
| % | % | Herramienta menor | 2 % | 27.024 | 0.540 |
|  |  | Costes directos |  |  | 27.564 |
