# Módulo de vallado metálico de perfiles huecos. Colocación con tornillos

- Propiedad del archivo: CYPE Ingenieros S.A.
- Formato: FIEBDC-3/2016
- Programa: Generador de precios de la construcción. CYPE Ingenieros, S.A.
- Fecha: 25/06/2024
- Ámbito geográfico: Ecuador
- Divisa: USD
- Costes indirectos: 3 %
- Gastos generales: 13 %
- Beneficio industrial: 6 %
- IVA: 12 %

## U Urbanización interior del predio

### UV Cerramientos exteriores

#### UVX Módulos de perfiles metálicos

**UVX010** Ud Módulo de vallado metálico de perfiles huecos. Colocación con tornillos.
Módulo de vallado metálico de 1980 mm de longitud, formado por perfiles huecos de sección circular con tapa superior, de acero galvanizado (Z 275) de 2 mm de espesor, 80 mm de diámetro y 2000 mm de altura, con una separación máxima de 100 mm entre los perfiles y una pletina horizontal en la base, de 120 mm de anchura y 10 mm de espesor, con seis taladros. Fijación al soporte con anclaje mecánico con taco de expansión de poliamida y tornillo de acero cincado, de cabeza avellanada, de 10 mm de diámetro y 160 mm de longitud.
Incluye: Replanteo. Preparación de los puntos de anclaje. Presentación de los módulos. Aplomado y nivelación de los módulos. Fijación de los módulos mediante el anclaje de sus elementos.
Criterio de medición de proyecto: Número de unidades previstas, según documentación gráfica de Proyecto.
Criterio de medición de obra: Se medirá el número de unidades realmente ejecutadas según especificaciones de Proyecto.

| Código | Ud | Descripción | Rendimiento | Precio | Importe |
|---|---|---|---|---|---|
| mt26aae100ta | Ud | Módulo de vallado metálico de 1980 mm de longitud, formado por perfiles huecos de sección circular con tapa superior, de acero galvanizado (Z 275) de 2 mm de espesor, 80 mm de diámetro y 2000 mm de altura, con una separación máxima de 100 mm entre los perfiles y una pletina horizontal en la base, de 120 mm de anchura y 10 mm de espesor, con seis taladros. (material) | 1 | 584.88 | 584.880 |
| mt26wur300q | Ud | Anclaje mecánico con taco de expansión de poliamida y tornillo de acero cincado, de cabeza avellanada, de 10 mm de diámetro y 160 mm de longitud. (material) | 6 | 3.34 | 20.040 |
| mo018 | h | Cerrajero. (mano de obra) | 0.561 | 10.47 | 5.874 |
| mo059 | h | Ayudante cerrajero. (mano de obra) | 0.561 | 6.64 | 3.725 |
| mo113 | h | Peón de albañil. (mano de obra) | 0.224 | 6.38 | 1.429 |
| % | % | Herramienta menor | 2 % | 615.948 | 12.319 |
|  |  | Costes directos |  |  | 628.267 |

## Recursos

**mt26wur300q** Ud Anclaje mecánico con taco de expansión de poliamida y tornillo de acero cincado
Datos técnicos: Coste energético 6.193 MJ; Emisión de CO2 0.383 kg
Residuos:
- embalaje: re150101 Envases de papel y cartón. (componente de residuo); rendimiento 0.09 kg; Código LER 15 01 01; Masa del elemento 1 kg; Volumen 0.001333 m3
- embalaje: re170203 Plástico. (componente de residuo); rendimiento 0.045 kg; Código LER 17 02 03; Masa del elemento 1 kg; Volumen 0.001667 m3
