# Adecuación de caminera

- Propiedad del archivo: CYPE Ingenieros S.A.
- Formato: FIEBDC-3/2016
- Programa: Generador de precios de la construcción. CYPE Ingenieros, S.A.
- Fecha: 16/10/2024
- Ámbito geográfico: Ecuador
- Divisa: USD
- Costes indirectos: 3 %
- Gastos generales: 13 %
- Beneficio industrial: 6 %
- IVA: 12 %

## U Urbanización interior del predio

### UX Camineras y pisos

#### UXO Camineras

**UXO005** m² Adecuación de caminera.
Adecuación con medios mecánicos de caminera existente mediante la formación de una capa uniforme de arena caliza de 10 cm de espesor. Incluso tapado de baches y apisonado individual, rasanteo, extendido, humectación, compactado y limpieza.
Incluye: Carga y transporte a pie de tajo del material de relleno y regado del mismo. Extendido del material de relleno en capas de grosor uniforme. Perfilado de bordes. Riego de la capa. Apisonado mediante rodillo vibrador. Nivelación.
Criterio de medición de proyecto: Superficie medida en proyección horizontal, según documentación gráfica de Proyecto.
Criterio de medición de obra: Se medirá, en proyección horizontal, la superficie realmente ejecutada según especificaciones de Proyecto.

| Código | Ud | Descripción | Rendimiento | Precio | Importe |
|---|---|---|---|---|---|
| mt01arp040a | m³ | Arena caliza seleccionada de machaqueo, color, con granulometría de 0 a 5 mm de diámetro. (material) | 0.12 | 32.06 | 3.847 |
| mq01mot010a | h | Motoniveladora de 141 kW. (maquinaria) | 0.008 | 83.21 | 0.666 |
| mq02cia020j | h | Camión cisterna, de 8 m³ de capacidad. (maquinaria) | 0.003 | 130.33 | 0.391 |
| mq02rot030a | h | Compactador tándem autopropulsado, de 63 kW, de 8,75 t, anchura de trabajo 168 cm. (maquinaria) | 0.006 | 48.05 | 0.288 |
| mo087 | h | Ayudante de albañil de obra civil. (mano de obra) | 0.011 | 6.82 | 0.075 |
| % | % | Herramienta menor | 2 % | 5.267 | 0.105 |
|  |  | Costes directos |  |  | 5.372 |

Residuos:
- colocación: mt01arp040a Arena caliza seleccionada de machaqueo, color, con granulometría de 0 a 5 mm de diámetro; factor de residuo 0.003

## Recursos

**mt01arp040a** m³ Arena caliza seleccionada de machaqueo, color, con granulometría de 0 a 5 mm de diámetro
Datos técnicos: Coste energético 146.250 MJ; Emisión de CO2 7.800 kg; Código LER 01 04 09; Masa del elemento 1950 kg; Volumen 1.21875 m3
