# Prueba de betún asfáltico

- Propiedad del archivo: CYPE Ingenieros S.A.
- Formato: FIEBDC-3/2016
- Programa: Generador de precios de la construcción. CYPE Ingenieros, S.A.
- Fecha: 25/06/2024
- Ámbito geográfico: Ecuador
- Divisa: USD
- Costes indirectos: 3 %
- Gastos generales: 13 %
- Beneficio industrial: 6 %
- IVA: 12 %

## X Control de calidad y pruebas

### XH Materiales bituminosos

#### XHE Betunes y emulsiones bituminosas

**XHE020** Ud Prueba de betún asfáltico.
Pruebas a realizar en laboratorio acreditado en el área técnica correspondiente, sobre una muestra de betún asfáltico, tomada en obra, para la determinación de las siguientes características: recuperación elástica. Incluso desplazamiento a obra, toma de muestra e informe de resultados.
Incluye: Desplazamiento a obra. Toma de muestras. Realización de pruebas. Redacción de informe de los resultados de las pruebas realizadas.
Criterio de medición de proyecto: Prueba a realizar, según documentación del Plan de control de calidad.

| Código | Ud | Descripción | Rendimiento | Precio | Importe |
|---|---|---|---|---|---|
| mt49des010 | Ud | Repercusión de desplazamiento a obra para la toma de muestras. (material) | 1 | 0.92 | 0.920 |
| mt49lib005 | Ud | Toma de una muestra de ligante bituminoso. (material) | 1 | 33.14 | 33.140 |
| mt49lib020 | Ud | Prueba para determinar la recuperación elástica de una muestra de betún asfáltico. (material) | 1 | 174.79 | 174.790 |
| mt49lib120a | Ud | Informe de resultados de las pruebas realizadas sobre una muestra de betún asfáltico. (material) | 1 | 120.35 | 120.350 |
| % | % | Herramienta menor | 2 % | 329.200 | 6.584 |
|  |  | Costes directos |  |  | 335.784 |
