# Prueba de materiales de relleno

- Propiedad del archivo: CYPE Ingenieros S.A.
- Formato: FIEBDC-3/2016
- Programa: Generador de precios de la construcción. CYPE Ingenieros, S.A.
- Fecha: 03/11/2025
- Ámbito geográfico: Ecuador
- Divisa: USD
- Costes indirectos: 3 %
- Gastos generales: 13 %
- Beneficio industrial: 6 %
- IVA: 12 %

## X Control de calidad y pruebas

### XT Tierras y agregados

#### XTR Rellenos y compactaciones

**XTR010** Ud Prueba de materiales de relleno.
Pruebas para la selección y control de un material de relleno de suelo seleccionado. Pruebas en laboratorio acreditado en el área técnica correspondiente, sobre una muestra tomada en obra: análisis granulométrico ISO 17892-4; límites de Atterberg ISO 17892-12; Proctor Modificado; C.B.R. contenido de materia orgánica; contenido en sales solubles. Pruebas en sitio: densidad y humedad según ASTM D6938; placa de carga.
Incluye: Desplazamiento a obra. Toma de muestras. Realización de pruebas en laboratorio. Realización de pruebas en sitio. Redacción de informe de los resultados de las pruebas realizadas.
Criterio de medición de proyecto: Prueba a realizar, según documentación del Plan de control de calidad.

| Código | Ud | Descripción | Rendimiento | Precio | Importe |
|---|---|---|---|---|---|
| mt49stc010b | Ud | Toma de una muestra de material de relleno o terraplenado. (material) | 1 | 38.56 | 38.560 |
| mt49sla080b | Ud | Análisis granulométrico por tamizado de una muestra de material de relleno o terraplenado, según ISO 17892-4. (material) | 1 | 37.87 | 37.870 |
| mt49sla060 | Ud | Prueba para determinar los Límites de Atterberg (límite líquido y plástico de una muestra de suelo), según ISO 17892-12. (material) | 1 | 45.42 | 45.420 |
| mt49sue020 | Ud | Prueba Proctor Modificado. (material) | 1 | 116.37 | 116.370 |
| mt49sue030 | Ud | Prueba C.B.R. (California Bearing Ratio) en laboratorio, sin incluir prueba Proctor, en explanadas. (material) | 1 | 219.32 | 219.320 |
| mt49des020 | Ud | Desplazamiento de personal y equipo a obra para la realización de la prueba de densidad y humedad. (material) | 1 | 54.1 | 54.100 |
| mt49sla075 | Ud | Prueba para determinar la densidad y humedad en sitio del terreno, según ASTM D6938. (material) | 1 | 18.87 | 18.870 |
| mt49sue040 | Ud | Prueba de placa de carga. (material) | 1 | 226.45 | 226.450 |
| mt49sla120 | Ud | Prueba cuantitativo para determinar el contenido en materia orgánica de una muestra de suelo. (material) | 1 | 34.1 | 34.100 |
| mt49sla115 | Ud | Prueba cuantitativo para determinar el contenido en sales solubles de una muestra de suelo. (material) | 1 | 37.74 | 37.740 |
| mt49sin020a | Ud | Informe técnico sobre los resultados obtenidos en las pruebas realizadas por laboratorio acreditado en el área técnica correspondiente en material de relleno o terraplenado. (material) | 1 | 217.38 | 217.380 |
| % | % | Herramienta menor | 2 % | 1046.180 | 20.924 |
|  |  | Costes directos |  |  | 1067.104 |
