# Impermeabilización de muro de hormigón en contacto con el terreno, por su cara interior, con lechada elástica de cemento

- Propiedad del archivo: CYPE INGENIEROS, S.A.
- Formato: FIEBDC-3/2002
- Ámbito geográfico: Ecuador
- Divisa: USD
- Costes indirectos: 3.00 %
- Gastos generales: 13.00 %
- Beneficio industrial: 6.00 %
- IVA: 12.00 %

## N Aislamientos e impermeabilizaciones

### NI Impermeabilizaciones

#### NIM Muros en contacto con el terreno

**NIM016** m² Impermeabilización de muro de hormigón en contacto con el terreno, por su cara interior, con lechada elástica de cemento.
Impermeabilización de muro de hormigón en contacto con el terreno, por su cara interior, mediante sistema Elastic "PANTALLAX", formado por dos capas de lechada impermeabilizante elástica, color gris cemento, compuesta de cemento Portland, arena de cuarzo, aditivos tensoactivos y polímeros, resistente a la helada y al calor, y permeable al vapor de agua, que actúa como barrera elástica superficial, (rendimiento: 1,5 kg/m² la primera capa y 1,5 kg/m² la segunda capa).
Incluye: Aplicación de la primera capa. Aplicación de la segunda capa.
Criterio de medición de proyecto: Superficie medida según documentación gráfica de Proyecto.
Criterio de medición de obra: Se medirá la superficie realmente ejecutada según especificaciones de Proyecto.

| Código | Ud | Descripción | Rendimiento | Precio | Importe |
|---|---|---|---|---|---|
| mt09liv020a | kg | Lechada impermeabilizante elástica, color gris cemento, compuesta de cemento Portland, arena de cuarzo, aditivos tensoactivos y polímeros, resistente a la helada y al calor, y permeable al vapor de agua, para sistema Elastic "PANTALLAX". (material) | 3.000 | 4.63 | 13.89 |
| mq06pym010 | h | Mezcladora-bombeadora para morteros y yesos proyectados, de 3 m³/h. (maquinaria) | 0.100 | 9.34 | 0.93 |
| mo032 | h | Aplicador de productos impermeabilizantes. (mano de obra) | 0.094 | 11.11 | 1.04 |
| mo070 | h | Ayudante aplicador de productos impermeabilizantes. (mano de obra) | 0.094 | 7.12 | 0.67 |
| % | % | Herramienta menor | 2 % | 16.53 | 0.33 |
|  |  | Costes directos |  |  | 16.86 |
