# Reparación de junta de dilatación. Sistema "PANTALLAX"

- Propiedad del archivo: CYPE Ingenieros S.A.
- Formato: FIEBDC-3/2016
- Programa: Generador de precios de la construcción. CYPE Ingenieros, S.A.
- Fecha: 25/06/2024
- Ámbito geográfico: Ecuador
- Divisa: USD
- Costes indirectos: 3 %
- Gastos generales: 13 %
- Beneficio industrial: 6 %
- IVA: 12 %

## N Aislamientos e impermeabilizaciones

### NI Impermeabilizaciones

#### NIJ Juntas

**NIJ041** m Reparación de junta de dilatación. Sistema "PANTALLAX".
Reparación de junta de dilatación en losa de cimentación, por debajo del nivel freático. Sistema "PANTALLAX", formado por sistema Injet-Flex, inyección de resina hidroexpansiva flexible de poliuretano, hidrófoba, (rendimiento: 3 kg/m); apertura de cajeado de 3-5x25 cm; y sellado de junta, sistema Mortar, con mortero para reparación e impermeabilización, (rendimiento: 18 kg/m).
Incluye: Replanteo. Colocación de los inyectores. Inyección de la resina. Retirada del tubo para inyección de resina. Apertura del cajeado. Aplicación de la impermeabilización.
Criterio de medición de proyecto: Longitud medida según documentación gráfica de Proyecto.
Criterio de medición de obra: Se medirá la longitud realmente ejecutada según especificaciones de Proyecto.

| Código | Ud | Descripción | Rendimiento | Precio | Importe |
|---|---|---|---|---|---|
| mt15ppi010 | kg | Resina hidroexpansiva flexible de poliuretano, hidrófoba, de baja viscosidad, para sistema Injet-Flex "PANTALLAX". (material) | 3 | 14.89 | 44.670 |
| mt15ppi020 | Ud | Inyector, de acero, de 16 mm de diámetro exterior. (material) | 3.3 | 7.74 | 25.542 |
| mt09rev030a | kg | Mortero para reparación e impermeabilización de superficies, sistema Mortar "PANTALLAX". (material) | 18 | 1.07 | 19.260 |
| mq08gel010k | h | Grupo electrógeno insonorizado, trifásico, de 45 kVA de potencia. (maquinaria) | 0.104 | 5.85 | 0.608 |
| mq03mpi020b | h | Equipo completo para realización de inyecciones de resinas expansivas a presión. (maquinaria) | 0.058 | 116.27 | 6.744 |
| mo032 | h | Aplicador de productos impermeabilizantes. (mano de obra) | 0.488 | 10.34 | 5.046 |
| mo070 | h | Ayudante aplicador de productos impermeabilizantes. (mano de obra) | 0.488 | 6.62 | 3.231 |
| % | % | Herramienta menor | 2 % | 105.101 | 2.102 |
|  |  | Costes directos |  |  | 107.203 |

Residuos:
- colocación: mt15ppi010 Resina hidroexpansiva flexible de poliuretano, hidrófoba, de baja viscosidad, para sistema Injet-Flex "PANTALLAX"; factor de residuo 0.03
- colocación: mt09rev030a Mortero para reparación e impermeabilización de superficies, sistema Mortar "PANTALLAX"; factor de residuo 0.0063

## Recursos

**mt15ppi010** kg Resina hidroexpansiva flexible de poliuretano, hidrófoba, de baja viscosidad, para sistema Injet-Flex "PANTALLAX"
Datos técnicos: Coste energético 86.761 MJ; Emisión de CO2 3.294 kg; Código LER 17 09 04; Masa del elemento 1 kg; Volumen 0.000667 m3
Residuos:
- embalaje: re170203 Plástico. (componente de residuo); rendimiento 0.003 kg; Código LER 17 02 03; Masa del elemento 1 kg; Volumen 0.001667 m3

**mt09rev030a** kg Mortero para reparación e impermeabilización de superficies, sistema Mortar "PANTALLAX"
Datos técnicos: Coste energético 2.394 MJ; Emisión de CO2 0.194 kg; Código LER 17 01 01; Masa del elemento 1 kg; Volumen 0.000667 m3
Residuos:
- embalaje: re150101 Envases de papel y cartón. (componente de residuo); rendimiento 0.014 kg; Código LER 15 01 01; Masa del elemento 1 kg; Volumen 0.001333 m3
- embalaje: re170201 Madera. (componente de residuo); rendimiento 0.001 kg; Código LER 17 02 01; Masa del elemento 1 kg; Volumen 0.000909 m3
- embalaje: re170203 Plástico; rendimiento 0.003 kg
