# Ducha de emergencia

- Propiedad del archivo: CYPE INGENIEROS, S.A.
- Formato: FIEBDC-3/2002
- Ámbito geográfico: Ecuador
- Divisa: USD
- Costes indirectos: 3.00 %
- Gastos generales: 13.00 %
- Beneficio industrial: 6.00 %
- IVA: 12.00 %

## S Señalización y equipamiento

### SM Baños

#### SMJ Lavaojos y duchas de emergencia

**SMJ020** Ud Ducha de emergencia.
Ducha de emergencia de techo, modelo Techo 85753 "PRESTO EQUIP", para instalación con tubería empotrada, con estructura de tubo de latón pintado con poliéster y rociador de caucho EPDM, accionada mediante tirante rígido con empuñadura triangular, conexión macho para la entrada de agua de 1/2", presión mínima de suministro 1 bar, caudal de agua 112 litros/minuto.
Incluye: Replanteo y trazado en el paramento soporte de la situación del aparato. Colocación, nivelación y fijación de los elementos de soporte. Nivelación, aplomado y colocación del aparato. Conexión a la red de agua fría. Comprobación de su correcto funcionamiento.
Criterio de medición de proyecto: Número de unidades previstas, según documentación gráfica de Proyecto.
Criterio de medición de obra: Se medirá el número de unidades realmente colocadas según especificaciones de Proyecto.

| Código | Ud | Descripción | Rendimiento | Precio | Importe |
|---|---|---|---|---|---|
| mt30emp020m | Ud | Ducha de emergencia de techo, modelo Techo 85753 "PRESTO EQUIP", para instalación con tubería empotrada, con estructura de tubo de latón pintado con poliéster y rociador de caucho EPDM, accionada mediante tirante rígido con empuñadura triangular, conexión macho para la entrada de agua de 1/2", presión mínima de suministro 1 bar, caudal de agua 112 litros/minuto. (material) | 1.000 | 1012.89 | 1012.89 |
| mt37sve010b | Ud | Válvula de esfera de latón niquelado para roscar de 1/2". (material) | 1.000 | 7.14 | 7.14 |
| mt30www010 | Ud | Material auxiliar para instalación de artefacto sanitario. (material) | 1.000 | 2.40 | 2.40 |
| op00ato010 |  | Atornillador. | 1.000 | 0.00 | 0.00 |
| op00tal010 |  | Taladro. | 1.000 | 0.00 | 0.00 |
| mo107 | h | Ayudante plomero. (mano de obra) | 0.127 | 7.11 | 0.90 |
| % | % | Herramienta menor | 2 % | 1023.33 | 20.47 |
|  |  | Costes directos |  |  | 1043.80 |
