# Inodoro sin tanque integrado, de acero inoxidable

- Propiedad del archivo: CYPE INGENIEROS, S.A.
- Formato: FIEBDC-3/2002
- Ámbito geográfico: Ecuador
- Divisa: USD
- Costes indirectos: 3.00 %
- Gastos generales: 13.00 %
- Beneficio industrial: 6.00 %
- IVA: 12.00 %

## S Señalización y equipamiento

### SA Artefactos sanitarios

#### SAI Inodoros

**SAI011** Ud Inodoro sin tanque integrado, de acero inoxidable.
Taza de inodoro sin tanque integrado, para instalación con fluxor (no incluido en este precio), de acero inoxidable AISI 304, para montaje suspendido, modelo Suspendido 88962 "PRESTO EQUIP", de 535x360x350 mm, con asiento y tapa de inodoro, de PVC, serie Prestowash Inox, modelo 88967 "PRESTO EQUIP", color negro. Incluso tubo para evacuación horizontal del inodoro, tornillos de seguridad de acero inoxidable y placa de anclaje de acero inoxidable de 3 mm de espesor y silicona para sellado de juntas.
Criterio de valoración económica: El precio no incluye el fluxor.
Incluye: Replanteo. Colocación y fijación del aparato. Montaje del desagüe. Conexión a la red de desagüe. Conexión a la red de agua fría. Comprobación de su correcto funcionamiento. Sellado de juntas.
Criterio de medición de proyecto: Número de unidades previstas, según documentación gráfica de Proyecto.
Criterio de medición de obra: Se medirá el número de unidades realmente colocadas según especificaciones de Proyecto.

| Código | Ud | Descripción | Rendimiento | Precio | Importe |
|---|---|---|---|---|---|
| mt30ixp020h | Ud | Taza de inodoro sin tanque integrado, para instalación con fluxor (no incluido en este precio), de acero inoxidable AISI 304, para montaje suspendido, modelo Suspendido 88962 "PRESTO EQUIP", de 535x360x350 mm; incluso tornillos de seguridad de acero inoxidable y placa de anclaje de acero inoxidable de 3 mm de espesor. (material) | 1.000 | 922.99 | 922.99 |
| mt30asp050pd | Ud | Asiento y tapa de inodoro, de PVC, serie Prestowash Inox, modelo 88967 "PRESTO EQUIP", color negro. (material) | 1.000 | 87.24 | 87.24 |
| mt30www005 | Ud | Cartucho de 300 ml de silicona ácida monocomponente, fungicida, para sellado de juntas en ambientes húmedos. (material) | 0.012 | 10.55 | 0.13 |
| op00ato010 |  | Atornillador. | 1.000 | 0.00 | 0.00 |
| op00mar010 |  | Martillo. | 1.000 | 0.00 | 0.00 |
| op00tal010 |  | Taladro. | 1.000 | 0.00 | 0.00 |
| mo008 | h | Plomero. (mano de obra) | 1.458 | 10.62 | 15.48 |
| % | % | Herramienta menor | 2 % | 1025.84 | 20.52 |
|  |  | Costes directos |  |  | 1046.36 |
