# Grifería electrónica para lavatorio, "PRESTO IBÉRICA"

- Propiedad del archivo: CYPE INGENIEROS, S.A.
- Formato: FIEBDC-3/2002
- Ámbito geográfico: Ecuador
- Divisa: USD
- Costes indirectos: 3.00 %
- Gastos generales: 13.00 %
- Beneficio industrial: 6.00 %
- IVA: 12.00 %

## S Señalización y equipamiento

### SG Griferías

#### SGL Para lavatorios

**SGL030** Ud Grifería electrónica para lavatorio, "PRESTO IBÉRICA".
Grifería electrónica Tecnología Smart-tap System "PRESTO IBÉRICA" formada por grifo electrónico con accionamiento de la descarga por pulsación en pantalla táctil, para lavatorio, sin control remoto, serie Smart-tap, modelo Lavatorio 99900 "PRESTO IBÉRICA", con módulo hidráulico compuesto de válvula mezcladora, cartucho cerámico, montura cerámica y rociador de la ducha (no incluido en este precio), y módulo electrónico con pantalla para control de funcionamiento, fijación rápida y medidor de agua de chorro único, para grifería electrónica, serie Smart-tap, modelo 99910 "PRESTO IBÉRICA", con emisor de impulsos. Incluso elementos de conexión.
Incluye: Replanteo. Colocación. Conexionado. Comprobación de su correcto funcionamiento.
Criterio de medición de proyecto: Número de unidades previstas, según documentación gráfica de Proyecto.
Criterio de medición de obra: Se medirá el número de unidades realmente colocadas según especificaciones de Proyecto.

| Código | Ud | Descripción | Rendimiento | Precio | Importe |
|---|---|---|---|---|---|
| mt31gip020a | Ud | Grifo electrónico con accionamiento de la descarga por pulsación en pantalla táctil, para lavatorio, sin control remoto, serie Smart-tap, modelo Lavatorio 99900 "PRESTO IBÉRICA", con módulo hidráulico compuesto de válvula mezcladora, cartucho cerámico, montura cerámica y rociador de la ducha (no incluido en este precio), y módulo electrónico con pantalla para control de funcionamiento, fijación rápida; incluso elementos de conexión. (material) | 1.000 | 2034.51 | 2034.51 |
| mt37pib020a | Ud | Medidor de agua de chorro único, para grifería electrónica, serie Smart-tap, modelo 99910 "PRESTO IBÉRICA", con emisor de impulsos. (material) | 1.000 | 81.64 | 81.64 |
| mt37www010 | Ud | Material auxiliar para instalaciones de plomería. (material) | 1.000 | 2.01 | 2.01 |
| mo008 | h | Plomero. (mano de obra) | 1.121 | 10.62 | 11.91 |
| % | % | Herramienta menor | 2 % | 2130.07 | 42.60 |
|  |  | Costes directos |  |  | 2172.67 |
