# Grifería monomando para lavatorio

- Propiedad del archivo: CYPE Ingenieros S.A.
- Formato: FIEBDC-3/2016
- Programa: Generador de precios de la construcción. CYPE Ingenieros, S.A.
- Fecha: 25/06/2024
- Ámbito geográfico: Ecuador
- Divisa: USD
- Costes indirectos: 3 %
- Gastos generales: 13 %
- Beneficio industrial: 6 %
- IVA: 12 %

## S Señalización y equipamiento

### SG Griferías

#### SGL Para lavatorios

**SGL020** Ud Grifería monomando para lavatorio.
Grifería monomando formada por grifo mezclador monomando de repisa para lavatorio, serie Karim Due, modelo 88945000 "GALINDO", de latón, acabado cromado, con cartucho cerámico, aireador y sin desagüe automático. Incluso elementos de conexión, enlaces de alimentación flexibles de 3/8" de diámetro y 450 mm de longitud, válvula antirretorno y dos llaves de paso.
Incluye: Replanteo. Colocación. Conexionado. Comprobación de su correcto funcionamiento.
Criterio de medición de proyecto: Número de unidades previstas, según documentación gráfica de Proyecto.
Criterio de medición de obra: Se medirá el número de unidades realmente colocadas según especificaciones de Proyecto.

| Código | Ud | Descripción | Rendimiento | Precio | Importe |
|---|---|---|---|---|---|
| mt31gma020Hai | Ud | Grifo mezclador monomando de repisa para lavatorio, serie Karim Due, modelo 88945000 "GALINDO", de latón, acabado cromado, con cartucho cerámico, aireador y sin desagüe automático, incluso elementos de conexión, enlaces de alimentación flexibles de 3/8" de diámetro y 450 mm de longitud, válvula antirretorno y dos llaves de paso. (material) | 1 | 160.14 | 160.140 |
| mt37www010 | Ud | Material auxiliar para instalaciones de plomería. (material) | 1 | 2.01 | 2.010 |
| mo008 | h | Plomero. (mano de obra) | 0.561 | 10.62 | 5.958 |
| % | % | Herramienta menor | 2 % | 168.108 | 3.362 |
|  |  | Costes directos |  |  | 171.470 |
