# Prueba no destructiva: esclerómetro

- Propiedad del archivo: CYPE INGENIEROS, S.A.
- Formato: FIEBDC-3/2002
- Ámbito geográfico: Ecuador
- Divisa: USD
- Costes indirectos: 3.00 %
- Gastos generales: 13.00 %
- Beneficio industrial: 6.00 %
- IVA: 12.00 %

## 0 Trabajos preliminares

### 0E Toma de muestras y pruebas para estudio de patologías

#### 0EH Pruebas de información del hormigón endurecido

**0EH020** Ud Prueba no destructiva: esclerómetro.
Prueba no destructiva consistente en la determinación del índice de rebote del hormigón en columna, mediante el uso de esclerómetro, para tratar de relacionar la dureza superficial del hormigón con su resistencia a compresión, sin incluir cala ni reposición de revestimientos o recubrimientos.
Incluye: Realización de la prueba.
Criterio de medición de proyecto: Número de unidades previstas, según documentación gráfica de Proyecto.
Criterio de medición de obra: Se medirá el número de unidades realmente ejecutadas según especificaciones de Proyecto.

| Código | Ud | Descripción | Rendimiento | Precio | Importe |
|---|---|---|---|---|---|
| mt49hpa060a | Ud | Prueba para determinar el índice de rebote del hormigón en una columna, mediante el uso de esclerómetro, sin incluir cala ni reposición de revestimientos o recubrimientos. (material) | 1.000 | 9.56 | 9.56 |
| % | % | Herramienta menor | 2 % | 9.56 | 0.19 |
|  |  | Costes directos |  |  | 9.75 |
