# Lastre o contrapeso de hormigón simple para estabilizador de fachada

- Propiedad del archivo: CYPE INGENIEROS, S.A.
- Formato: FIEBDC-3/2002
- Ámbito geográfico: Ecuador
- Divisa: USD
- Costes indirectos: 3.00 %
- Gastos generales: 13.00 %
- Beneficio industrial: 6.00 %
- IVA: 12.00 %

## 0 Trabajos preliminares

### 0F Estabilizadores de fachada

#### 0FC Contrapesos

**0FC010** Ud Lastre o contrapeso de hormigón simple para estabilizador de fachada.
Lastre o contrapeso de hormigón simple, para sujeción de estabilizador de fachada, de 1x2x2 m, realizado con hormigón f'c=170 kg/cm² (17 MPa), clase de exposición F0 S0 P0 C0, tamaño máximo del agregado 19 mm, consistencia blanda, preparado en obra y vaciado con medios manuales; montaje y desmontaje de sistema de encofrado recuperable, realizado con paneles metálicos, amortizables en 200 usos. Incluso lámina de polietileno para protección del piso existente en la vía pública y líquido desencofrante, para evitar la adherencia del hormigón al encofrado.
Criterio de valoración económica: El precio incluye la demolición del lastre o contrapeso con martillo neumático y la carga manual de escombros sobre camión o contenedor.
Incluye: Replanteo. Colocación de la lámina de polietileno. Montaje del sistema de encofrado. Preparación del hormigón. Vaciado y compactación del hormigón. Coronación y enrase del elemento. Desmontaje del sistema de encofrado. Curado del hormigón. Demolición del elemento. Fragmentación de los escombros en piezas manejables. Retirada y acopio de escombros. Carga manual de escombros sobre camión o contenedor.
Criterio de medición de proyecto: Número de unidades previstas, según documentación gráfica de Proyecto.
Criterio de medición de obra: Se medirá el número de unidades realmente ejecutadas según especificaciones de Proyecto.

| Código | Ud | Descripción | Rendimiento | Precio | Importe |
|---|---|---|---|---|---|
| mt16png010c | m² | Film de polietileno de 0,15 mm de espesor y 138 g/m² de masa superficial. (material) | 2.200 | 0.42 | 0.92 |
| mt08eme040 | m² | Paneles metálicos de varias dimensiones, para encofrar elementos de hormigón. (material) | 0.060 | 63.61 | 3.82 |
| mt50spa052b | m | Tablón de madera de pino, de 20x7,2 cm. (material) | 0.240 | 7.74 | 1.86 |
| mt50spa081a | Ud | Puntal metálico telescópico, de hasta 3 m de altura. (material) | 0.160 | 23.56 | 3.77 |
| mt08eme051a | m | Fleje de acero galvanizado, para encofrado metálico. (material) | 1.200 | 0.36 | 0.43 |
| mt08var050 | kg | Alambre galvanizado para atar, de 1,30 mm de diámetro. (material) | 0.600 | 1.84 | 1.10 |
| mt08var060 | kg | Puntas de acero de 20x100 mm. (material) | 1.200 | 10.70 | 12.84 |
| mt08dba010d | l | Agente desmoldeante, a base de aceites especiales, emulsionable en agua, para encofrados metálicos, fenólicos o de madera. (material) | 0.360 | 2.21 | 0.80 |
| mt08aaa010a | m³ | Agua. (material) | 0.942 | 1.84 | 1.73 |
| mt01arg000c | m³ | Arena cribada. (material) | 1.940 | 8.15 | 15.81 |
| mt01arg001ci | m³ | Agregado grueso homogeneizado, de tamaño máximo 19 mm. (material) | 3.397 | 12.63 | 42.90 |
| mt08cem000c | kg | Cemento gris en sacos. (material) | 1513.600 | 0.17 | 257.31 |
| mt08adt030 | l | Aditivo plastificante para la reducción del agua de amasado del hormigón. (material) | 7.568 | 2.74 | 20.74 |
| mq06hor010 | h | Concretera eléctrica con una capacidad de amasado de 160 l. (maquinaria) | 3.060 | 3.78 | 11.57 |
| mq05mai030 | h | Martillo neumático. (maquinaria) | 18.547 | 5.01 | 92.92 |
| mq05pdm010a | h | Compresor portátil eléctrico 2 m³/min de caudal. (maquinaria) | 9.274 | 4.67 | 43.31 |
| au00auh040 |  | Vibrador de hormigón, eléctrico. | 1.000 | 0.00 | 0.00 |
| mo044 | h | Encofrador. (mano de obra) | 5.026 | 11.55 | 58.05 |
| mo091 | h | Ayudante encofrador. (mano de obra) | 6.702 | 7.41 | 49.66 |
| mo045 | h | Maestro de estructura mayor, en el proceso de vaciado. (mano de obra) | 0.279 | 11.55 | 3.22 |
| mo092 | h | Ayudante estructurista, en el proceso de vaciado. (mano de obra) | 1.396 | 7.41 | 10.34 |
| mo113 | h | Peón de albañil. (mano de obra) | 17.033 | 6.85 | 116.68 |
| mo112 | h | Peón especializado. (mano de obra) | 39.651 | 6.97 | 276.37 |
| % | % | Herramienta menor | 2 % | 1026.15 | 20.52 |
|  |  | Costes directos |  |  | 1046.67 |
