# Informe de prospección arqueológica superficial

- Propiedad del archivo: CYPE INGENIEROS, S.A.
- Formato: FIEBDC-3/2002
- Ámbito geográfico: Ecuador
- Divisa: USD
- Costes indirectos: 3.00 %
- Gastos generales: 13.00 %
- Beneficio industrial: 6.00 %
- IVA: 12.00 %

## 0 Trabajos preliminares

### 0G Trabajos arqueológicos

#### 0GD Documentación de la intervención arqueológica

**0GD010** Ud Informe de prospección arqueológica superficial.
Informe básico de prospección arqueológica superficial del terreno, de carácter intensivo y sistemático. Incluso memoria descriptiva de los trabajos realizados (4 copias), inventario de los materiales recuperados, documentación fotográfica y planimétrica, y peritación, según las normas del organismo correspondiente, promotor de la actuación.
Incluye: Desplazamiento a obra. Inspección visual y toma de datos. Redacción del informe técnico.
Criterio de medición de proyecto: Número de unidades previstas, según documentación gráfica de Proyecto.
Criterio de medición de obra: Se medirá el número de unidades realmente ejecutadas según especificaciones de Proyecto.

| Código | Ud | Descripción | Rendimiento | Precio | Importe |
|---|---|---|---|---|---|
| mt51arq010 | Ud | Material fungible para trabajos de arqueología. (material) | 0.198 | 1169.98 | 231.66 |
| mo000 | h | arqueólogo. (mano de obra) | 20.182 | 15.04 | 303.54 |
| mo057 | h | Ayudante arqueólogo. (mano de obra) | 20.182 | 8.37 | 168.92 |
| % | % | Herramienta menor | 2 % | 704.12 | 14.08 |
|  |  | Costes directos |  |  | 718.20 |
