# Carga y transporte manual de escombros, tierras y/o productos sobrantes de la excavación

- Propiedad del archivo: CYPE INGENIEROS, S.A.
- Formato: FIEBDC-3/2002
- Ámbito geográfico: Ecuador
- Divisa: USD
- Costes indirectos: 3.00 %
- Gastos generales: 13.00 %
- Beneficio industrial: 6.00 %
- IVA: 12.00 %

## 0 Trabajos preliminares

### 0G Trabajos arqueológicos

#### 0GE Excavaciones arqueológicas y transportes

**0GE070** m³ Carga y transporte manual de escombros, tierras y/o productos sobrantes de la excavación.
Carga y transporte manual de escombros, tierras y/o productos sobrantes de las excavaciones arqueológicas, desde el punto de inspección arqueológica, donde se encuentran depositados, hasta contenedor o dumper, para su posterior transporte a vertedero autorizado. Incluso humedecido previo al transporte.
Criterio de valoración económica: El precio no incluye el transporte.
Incluye: Carga sobre camión de escombros, tierras y otros productos de la excavación. Transporte y descarga. Acopio en la zona designada.
Criterio de medición de proyecto: Volumen medido según documentación gráfica de Proyecto.
Criterio de medición de obra: Se medirá, incluyendo el esponjamiento, el volumen de residuos realmente transportado según especificaciones de Proyecto.

| Código | Ud | Descripción | Rendimiento | Precio | Importe |
|---|---|---|---|---|---|
| mo112 | h | Peón especializado. (mano de obra) | 1.200 | 6.97 | 8.36 |
| % | % | Herramienta menor | 2 % | 8.36 | 0.17 |
|  |  | Costes directos |  |  | 8.53 |
