# Transporte y retirada de grúa torre

- Propiedad del archivo: CYPE INGENIEROS, S.A.
- Formato: FIEBDC-3/2002
- Ámbito geográfico: Ecuador
- Divisa: USD
- Costes indirectos: 3.00 %
- Gastos generales: 13.00 %
- Beneficio industrial: 6.00 %
- IVA: 12.00 %

## 0 Trabajos preliminares

### 0X Andamios y maquinaria de elevación

#### 0XT Grúas torre

**0XT020** Ud Transporte y retirada de grúa torre.
Transporte y retirada de grúa torre de obra para elevación y transporte de materiales, de 30 m de flecha, 1000 kg de carga máxima en punta y 22 m de altura bajo gancho.
Criterio de medición de proyecto: Número de unidades previstas, según documentación gráfica de Proyecto.
Criterio de medición de obra: Se medirá el número de unidades realmente ejecutadas según especificaciones de Proyecto.

| Código | Ud | Descripción | Rendimiento | Precio | Importe |
|---|---|---|---|---|---|
| mq07gto020eb | Ud | Transporte y retirada de grúa torre para transporte de materiales de 30 m de flecha, 1000 kg de carga máxima en punta y 22 m de altura bajo gancho. (maquinaria) | 1.000 | 1381.09 | 1381.09 |
| % | % | Herramienta menor | 2 % | 1381.09 | 27.62 |
|  |  | Costes directos |  |  | 1408.71 |
