# Emplazamiento y preparación de equipo de perforación para micropozos de bombeo

- Propiedad del archivo: CYPE INGENIEROS, S.A.
- Formato: FIEBDC-3/2002
- Ámbito geográfico: Ecuador
- Divisa: USD
- Costes indirectos: 3.00 %
- Gastos generales: 13.00 %
- Beneficio industrial: 6.00 %
- IVA: 12.00 %

## A Adecuación del terreno

### AH Achiques y agotamientos

#### AHP Pozos de bombeo

**AHP106** Ud Emplazamiento y preparación de equipo de perforación para micropozos de bombeo.
Emplazamiento y preparación de equipo de perforación, para la realización de micropozos de bombeo, sobre el punto de perforación.
Criterio de valoración económica: El precio incluye el desplazamiento de la maquinaria y del personal especializado dentro de la misma obra.
Incluye: Emplazamiento del equipo sobre el punto de perforación. Preparación del equipo.
Criterio de medición de proyecto: Número de unidades previstas, según documentación gráfica de Proyecto.
Criterio de medición de obra: Se medirá el número de unidades realmente ejecutadas según especificaciones de Proyecto.

| Código | Ud | Descripción | Rendimiento | Precio | Importe |
|---|---|---|---|---|---|
| mq05epp020a | Ud | Emplazamiento y preparación de equipo de perforación, para micropozos de bombeo, sobre el punto de perforación. (maquinaria) | 1.159 | 171.17 | 198.39 |
| % | % | Herramienta menor | 2 % | 198.39 | 3.97 |
|  |  | Costes directos |  |  | 202.36 |
