# Transporte, puesta en obra y retirada de equipo completo para compactación dinámica del terreno

- Propiedad del archivo: CYPE INGENIEROS, S.A.
- Formato: FIEBDC-3/2002
- Ámbito geográfico: Ecuador
- Divisa: USD
- Costes indirectos: 3.00 %
- Gastos generales: 13.00 %
- Beneficio industrial: 6.00 %
- IVA: 12.00 %

## A Adecuación del terreno

### AM Mejoras del terreno

#### AMC Compactaciones

**AMC001** Ud Transporte, puesta en obra y retirada de equipo completo para compactación dinámica del terreno.
Transporte, puesta en obra y retirada de equipo completo para compactación dinámica del terreno, mediante el efecto de impactos de alta energía llevados a cabo con mazas de impacto en caída libre, a una distancia de entre 200 y 500 km.
Criterio de valoración económica: El precio incluye el desplazamiento a la obra del personal especializado.
Incluye: Montaje del equipo. Desmontaje del equipo.
Criterio de medición de proyecto: Número de unidades previstas, según documentación gráfica de Proyecto.
Criterio de medición de obra: Se medirá el número de unidades realmente ejecutadas según especificaciones de Proyecto.

| Código | Ud | Descripción | Rendimiento | Precio | Importe |
|---|---|---|---|---|---|
| mq02din010b | Ud | Transporte, puesta en obra y retirada de equipo completo para compactación dinámica, mediante el efecto de impactos de alta energía, a una distancia de entre 200 y 500 km. (maquinaria) | 1.159 | 4877.49 | 5653.01 |
| % | % | Herramienta menor | 2 % | 5653.01 | 113.06 |
|  |  | Costes directos |  |  | 5766.07 |
