# Solera de hormigón simple con cal

- Propiedad del archivo: CYPE INGENIEROS, S.A.
- Formato: FIEBDC-3/2002
- Ámbito geográfico: Ecuador
- Divisa: USD
- Costes indirectos: 3.00 %
- Gastos generales: 13.00 %
- Beneficio industrial: 6.00 %
- IVA: 12.00 %

## A Adecuación del terreno

### AN Nivelación

#### ANS Soleras

**ANS025** m² Solera de hormigón simple con cal.
Solera de hormigón simple de 10 cm de espesor, realizado con cal hidráulica natural, con resistencia a compresión de 5 a 15 N/mm², con una resistencia a compresión a 90 días mayor o igual a 11,5 Mpa (115 kg/cm²), preparado en obra y vaciado con medios manuales, extendido y vibrado manual mediante regla vibrante, sin tratamiento de su superficie; con juntas de retracción de 5 mm de espesor, mediante corte con disco de diamante. Incluso tablero de madera de 2 cm de espesor, para la ejecución de juntas de dilatación.
Criterio de valoración económica: El precio no incluye la base de la solera.
Incluye: Preparación de la superficie de apoyo del hormigón. Replanteo de las juntas de construcción y de dilatación. Tendido de niveles mediante toques, maestras de hormigón o reglas. Riego de la superficie base. Formación de juntas de construcción y de juntas perimetrales de dilatación. Preparación del hormigón. Vaciado, extendido y vibrado del hormigón. Curado del hormigón. Replanteo de las juntas de retracción. Corte del hormigón. Limpieza final de las juntas de retracción.
Criterio de medición de proyecto: Superficie medida según documentación gráfica de Proyecto.
Criterio de medición de obra: Se medirá la superficie realmente ejecutada según especificaciones de Proyecto, sin deducir la superficie ocupada por las columnas situados dentro de su perímetro.

| Código | Ud | Descripción | Rendimiento | Precio | Importe |
|---|---|---|---|---|---|
| mt08aaa010a | m³ | Agua. (material) | 0.026 | 1.83 | 0.05 |
| mt01arg008a | m³ | Arena, de tamaño máximo 0/3 mm. (material) | 0.043 | 22.58 | 0.97 |
| mt01arg008c | m³ | Arena, de tamaño máximo 3/8 mm. (material) | 0.043 | 28.34 | 1.22 |
| mt01arg008d | m³ | Gravilla, de tamaño máximo 8/16 mm. (material) | 0.057 | 32.00 | 1.82 |
| mt08cal020c | kg | Cal hidráulica natural con resistencia a compresión de 5 a 15 N/mm², en sacos. (material) | 50.164 | 0.79 | 39.63 |
| mt08ema050a | m³ | Madera para encofrar, de 22 mm de espesor. (material) | 0.001 | 469.21 | 0.47 |
| mq06vib020 | h | Regla vibrante de 3 m. (maquinaria) | 0.097 | 5.69 | 0.55 |
| mq06cor020 | h | Equipo para corte de juntas en soleras de hormigón. (maquinaria) | 0.094 | 11.56 | 1.09 |
| mq06hor010 | h | Concretera eléctrica con una capacidad de amasado de 160 l. (maquinaria) | 0.073 | 3.75 | 0.27 |
| mo113 | h | Peón de albañil. (mano de obra) | 0.227 | 6.38 | 1.45 |
| mo112 | h | Peón especializado. (mano de obra) | 0.262 | 6.48 | 1.70 |
| mo020 | h | Albañil. (mano de obra) | 0.080 | 10.34 | 0.83 |
| mo077 | h | Ayudante de albañil. (mano de obra) | 0.040 | 6.62 | 0.26 |
| % | % | Herramienta menor | 2 % | 50.31 | 1.01 |
|  |  | Costes directos |  |  | 51.32 |
