# Entibaciones en zanjas

- Propiedad del archivo: CYPE INGENIEROS, S.A.
- Formato: FIEBDC-3/2002
- Ámbito geográfico: Ecuador
- Divisa: USD
- Costes indirectos: 3.00 %
- Gastos generales: 13.00 %
- Beneficio industrial: 6.00 %
- IVA: 12.00 %

## A Adecuación del terreno

### AP Entibaciones

#### APE Zanjas y pozos

**APE010** m² Entibaciones en zanjas.
Apuntalamiento y entibación ligera para una protección del 20%, mediante cabeceros horizontales, amortizables en 10 usos y codales de madera, amortizables en 30 usos, fijados con puntas de acero, en zanjas de hasta 3 m de profundidad y de hasta 1 m de anchura.
Incluye: Montaje de tablones, cabeceros y codales de madera, para la formación de la entibación. Clavado de todos los elementos. Desmontaje gradual del apuntalamiento y de la entibación.
Criterio de medición de proyecto: Superficie que corre peligro de desprendimiento, que puede ser una parte o el total de cada una de las paredes de la excavación, medida según documentación gráfica de Proyecto.
Criterio de medición de obra: Se medirá la superficie realmente entibada según especificaciones de Proyecto.

| Código | Ud | Descripción | Rendimiento | Precio | Importe |
|---|---|---|---|---|---|
| mt08emt040 | m³ | Madera de pino para apuntalamiento y entibación de excavaciones. (material) | 0.005 | 274.21 | 1.37 |
| mt08emt045a | m³ | Codal de madera, de 70 a 90 mm de diámetro y entre 2 y 2,5 m de longitud, para apuntalamiento y entibación de excavaciones. (material) | 0.002 | 247.08 | 0.49 |
| mt08var060 | kg | Puntas de acero de 20x100 mm. (material) | 0.050 | 10.66 | 0.53 |
| op00sie020 |  | Sierra de disco fijo, para mesa de trabajo. | 1.000 | 0.00 | 0.00 |
| mo044 | h | Encofrador. (mano de obra) | 0.510 | 10.75 | 5.48 |
| mo091 | h | Ayudante encofrador. (mano de obra) | 0.510 | 6.89 | 3.51 |
| % | % | Herramienta menor | 2 % | 11.38 | 0.23 |
|  |  | Costes directos |  |  | 11.61 |
