# Caja de revisión de bombeo, de obra de mampostería

- Propiedad del archivo: CYPE INGENIEROS, S.A.
- Formato: FIEBDC-3/2002
- Ámbito geográfico: Ecuador
- Divisa: USD
- Costes indirectos: 3.00 %
- Gastos generales: 13.00 %
- Beneficio industrial: 6.00 %
- IVA: 12.00 %

## A Adecuación del terreno

### AS Red de desagüe

#### ASA Cajas de revisión

**ASA020** Ud Caja de revisión de bombeo, de obra de mampostería.
Caja de revisión de bombeo enterrada, de dimensiones interiores 100x100x100 cm, construida con mampostería de ladrillo cerámico macizo, de 1/2 pie de espesor, recibido con mortero de cemento, confeccionado en obra, dosificación 1:6, sobre solera de hormigón simple f'c=310 kg/cm² (31 MPa), clase de exposición F0 S2 P1 C0, tamaño máximo del agregado 19 mm, consistencia blanda de 15 cm de espesor, enfoscada y bruñida interiormente con mortero de cemento, confeccionado en obra, con aditivo hidrófugo, dosificación 1:3 formando aristas y esquinas a media caña, con sifón formado por un codo de 87°30' de PVC largo, cerrada superiormente con tablero cerámico hueco machihembrado, losa de hormigón f'c=280 kg/cm² (28 MPa), clase de exposición F0 S1 P1 C1, tamaño máximo del agregado 19 mm, consistencia blanda de 20 cm de espesor armada con malla electrosoldada y tapa prefabricada de hormigón armado con cierre hermético al paso de los olores mefíticos; electrobomba sumergible, para achique de aguas limpias o ligeramente cargadas, construida en hierro fundido, con una potencia de 1,1 kW, para una altura máxima de inmersión de 20 m, temperatura máxima del líquido conducido 40°C, tamaño máximo de paso de sólidos 6 mm, con cuerpo de impulsión, impulsor, carcasa y tapa del motor de hierro fundido GG25, eje del motor de acero inoxidable AISI 420, cierre mecánico de carburo de silicio/silicio, motor asíncrono de 2 polos, eficiencia IE3, aislamiento clase H, para alimentación monofásica a 230 V y 50 Hz de frecuencia, protección IP68, cable de conexión y tablero eléctrico con doble condensador e interruptor automático magnetotérmico, kit de descenso y anclaje automático, conectada a ducto de impulsión de aguas residuales realizado con tubo de PVC. Incluso salida de ventilación, accesorios, uniones y piezas especiales para la instalación de una bomba y su conexión a las redes eléctrica y de saneamiento.
Criterio de valoración económica: El precio no incluye la excavación ni el relleno del trasdós.
Incluye: Replanteo. Vaciado y compactación del hormigón en formación de solera. Formación de la obra de mampostería con ladrillos, previamente humedecidos, colocados con mortero. Conexionado de los colectores a la caja de revisión. Enfoscado y bruñido con mortero, redondeando los ángulos del fondo y de las paredes interiores de la caja de revisión. Formación del tablero armado. Colocación de la bomba. Conexión a la red eléctrica. Conexión a la red de desagüe. Realización del cierre hermético y colocación de la tapa y los accesorios. Comprobación de su correcto funcionamiento.
Criterio de medición de proyecto: Número de unidades previstas, según documentación gráfica de Proyecto.
Criterio de medición de obra: Se medirá el número de unidades realmente ejecutadas según especificaciones de Proyecto.

| Código | Ud | Descripción | Rendimiento | Precio | Importe |
|---|---|---|---|---|---|
| mt10hmf050cpe | m³ | Hormigón simple f'c=310 kg/cm² (31 MPa), clase de exposición F0 S2 P1 C0, tamaño máximo del agregado 19 mm, consistencia blanda, premezclado en planta, según NEC-11 y ACI 318. (material) | 0.356 | 108.53 | 38.64 |
| mt04lma010b | Ud | Ladrillo cerámico macizo de elaboración mecánica, para revestir, 25x12x5 cm, densidad 2300 kg/m³. (material) | 337.000 | 0.68 | 229.16 |
| mt08aaa010a | m³ | Agua. (material) | 0.040 | 1.84 | 0.07 |
| mt01arg005a | t | Arena de cantera, para mortero preparado en obra. (material) | 0.315 | 24.50 | 7.72 |
| mt08cem000c | kg | Cemento gris en sacos. (material) | 65.091 | 0.17 | 11.07 |
| mt11ppl030b | Ud | Codo 87°30' de PVC liso, D=160 mm. (material) | 1.000 | 21.44 | 21.44 |
| mt08adt010 | kg | Aditivo hidrófugo para impermeabilización de morteros u hormigones. (material) | 0.675 | 1.47 | 0.99 |
| mt04lvg020c | Ud | Tablero cerámico hueco machihembrado, para revestir, 80x25x3 cm, con las testas rectas. (material) | 4.000 | 1.53 | 6.12 |
| mt07ame040A | m² | Malla electrosoldada con alambres longitudinales y transversales de 6 mm de diámetro espaciados 15x15 cm, según NTE-INEN-2209 y ASTM A 497. (material) | 0.445 | 4.19 | 1.86 |
| mt07aco020h | Ud | Separador homologado para losas macizas. (material) | 4.000 | 0.11 | 0.44 |
| mt10haf050bFi | m³ | Hormigón f'c=280 kg/cm² (28 MPa), clase de exposición F0 S1 P1 C1, tamaño máximo del agregado 19 mm, consistencia blanda, premezclado en planta, según NEC-11 y ACI 318. (material) | 0.123 | 105.69 | 13.00 |
| mt11var100 | Ud | Conjunto de elementos necesarios para garantizar el cierre hermético al paso de olores mefíticos en cajas de revisión sanitaria, compuesto por: angulares y láminas metálicas con sus elementos de fijación y anclaje, junta de neopreno, aceite y demás accesorios. (material) | 1.000 | 11.83 | 11.83 |
| mt11arf010f | Ud | Tapa de hormigón armado prefabricada, 96x96x5 cm. (material) | 1.000 | 65.98 | 65.98 |
| mt36bom050a | m | Ducto de impulsión de aguas residuales realizado con tubo de PVC para presión de 6 atm, de 40 mm de diámetro, con extremo abocardado. (material) | 2.000 | 2.61 | 5.22 |
| mt36bom051a | Ud | Repercusión, por m de tubería, de accesorios, uniones y piezas especiales para tubo de PVC para presión de 6 atm, de 40 mm de diámetro. (material) | 2.000 | 0.78 | 1.56 |
| mt37vre010b | Ud | Válvula de retención, con rosca GAS de 1 1/2". (material) | 1.000 | 154.79 | 154.79 |
| mt37svc010l | Ud | Válvula de compuerta de latón fundido, para roscar, de 1 1/2". (material) | 1.000 | 27.93 | 27.93 |
| mt36bse150aaa | Ud | Electrobomba sumergible, para achique de aguas limpias o ligeramente cargadas, construida en hierro fundido, con una potencia de 1,1 kW, para una altura máxima de inmersión de 20 m, temperatura máxima del líquido conducido 40°C, tamaño máximo de paso de sólidos 6 mm, con cuerpo de impulsión, impulsor, carcasa y tapa del motor de hierro fundido GG25, eje del motor de acero inoxidable AISI 420, cierre mecánico de carburo de silicio/silicio, motor asíncrono de 2 polos, eficiencia IE3, aislamiento clase H, para alimentación monofásica a 230 V y 50 Hz de frecuencia, protección IP68, cable de conexión y tablero eléctrico con doble condensador e interruptor automático magnetotérmico. (material) | 1.000 | 2251.51 | 2251.51 |
| mt36bse007a | Ud | Kit de descenso y anclaje automático para electrobomba sumergible, de hierro fundido. (material) | 1.000 | 430.60 | 430.60 |
| mt36bse006a | Ud | Regulador de nivel para aguas limpias, con cable de 3 m. (material) | 1.000 | 32.19 | 32.19 |
| mt36bom020 | Ud | Accesorios para instalación de bomba sumergible portátil, para achique de aguas, instalada en caja de revisión enterrada y conexión a la red de desagüe. (material) | 1.000 | 32.40 | 32.40 |
| mt36bom060b | Ud | Conexión a la red eléctrica de bomba sumergible portátil, para achique de aguas, instalada en caja de revisión enterrada. (material) | 1.000 | 7.21 | 7.21 |
| mq06hor010 | h | Concretera eléctrica con una capacidad de amasado de 160 l. (maquinaria) | 0.163 | 3.78 | 0.62 |
| au00auh040 |  | Vibrador de hormigón, eléctrico. | 1.000 | 0.00 | 0.00 |
| mo020 | h | Albañil. (mano de obra) | 3.123 | 11.11 | 34.70 |
| mo077 | h | Ayudante de albañil. (mano de obra) | 0.390 | 7.12 | 2.78 |
| mo113 | h | Peón de albañil. (mano de obra) | 4.242 | 6.85 | 29.06 |
| mo008 | h | Plomero. (mano de obra) | 1.041 | 11.41 | 11.88 |
| mo107 | h | Ayudante plomero. (mano de obra) | 1.041 | 7.11 | 7.40 |
| mo003 | h | Electricista. (mano de obra) | 1.015 | 11.41 | 11.58 |
| % | % | Herramienta menor | 2 % | 3449.75 | 69.00 |
|  |  | Costes directos |  |  | 3518.75 |
