# Cabezal de grupo de micropilotes

- Propiedad del archivo: CYPE INGENIEROS, S.A.
- Formato: FIEBDC-3/2002
- Ámbito geográfico: Ecuador
- Divisa: USD
- Costes indirectos: 3.00 %
- Gastos generales: 13.00 %
- Beneficio industrial: 6.00 %
- IVA: 12.00 %

## C Cimentaciones

### CE Cabezales

#### CEM De micropilotes

**CEM010** m³ Cabezal de grupo de micropilotes.
Cabezal de hormigón armado, agrupando cabezas de micropilotes descabezados, realizado con hormigón f'c=210 kg/cm² (21 MPa), clase de exposición F0 S0 P0 C0, tamaño máximo del agregado 12,5 mm, consistencia blanda, preparado en obra, y vaciado con medios manuales, y acero Grado 60 (fy=4200 kg/cm²), con una cuantía aproximada de 80 kg/m³, correspondiente al conjunto de armaduras propias, de espera de los elementos de atado y centrado de cargas a que haya lugar, y de espera de la columna al que sirve de base para transmitir las cargas al micropilotaje. Incluso alambre de atar y separadores.
Criterio de valoración económica: El precio incluye el figurado del acero (corte y doblado) y el armado en el lugar definitivo de su colocación en obra, pero no incluye el encofrado.
Incluye: Replanteo del conjunto del cabezal. Colocación de separadores y fijación de las armaduras. Preparación del hormigón. Vaciado y compactación del hormigón. Coronación y enrase de cimientos. Curado del hormigón. Limpieza final de la base de la columna.
Criterio de medición de proyecto: Volumen medido sobre las secciones teóricas de la excavación, según documentación gráfica de Proyecto.
Criterio de medición de obra: Se medirá el volumen teórico ejecutado según especificaciones de Proyecto, sin incluir los incrementos por excesos de excavación no autorizados.

| Código | Ud | Descripción | Rendimiento | Precio | Importe |
|---|---|---|---|---|---|
| mt07aco020a | Ud | Separador homologado para cimentaciones. (material) | 8.000 | 0.18 | 1.44 |
| mt07aco060d | kg | Acero en barras corrugadas, Grado 60 (fy=4200 kg/cm²), de varios diámetros, según NTE-INEN-2167 y ASTM A 706. (material) | 81.600 | 1.45 | 118.32 |
| mt08var050 | kg | Alambre galvanizado para atar, de 1,30 mm de diámetro. (material) | 0.560 | 1.84 | 1.03 |
| mt08aaa010a | m³ | Agua. (material) | 0.252 | 1.84 | 0.46 |
| mt01arg000c | m³ | Arena cribada. (material) | 0.574 | 8.15 | 4.68 |
| mt01arg001ce | m³ | Agregado grueso homogeneizado, de tamaño máximo 12,5 mm. (material) | 0.574 | 13.58 | 7.79 |
| mt08cem000c | kg | Cemento gris en sacos. (material) | 449.434 | 0.17 | 76.40 |
| mt08adt030 | l | Aditivo plastificante para la reducción del agua de amasado del hormigón. (material) | 2.247 | 2.74 | 6.16 |
| mq06hor010 | h | Concretera eléctrica con una capacidad de amasado de 160 l. (maquinaria) | 0.730 | 3.78 | 2.76 |
| op00ciz020 |  | Cizalla para acero en barras corrugadas. | 1.000 | 0.00 | 0.00 |
| op00ata010 |  | Atadora de armadura. | 1.000 | 0.00 | 0.00 |
| au00auh040 |  | Vibrador de hormigón, eléctrico. | 1.000 | 0.00 | 0.00 |
| mo043 | h | Fierrero. (mano de obra) | 1.348 | 11.07 | 14.92 |
| mo090 | h | Ayudante fierrero. (mano de obra) | 1.572 | 7.09 | 11.15 |
| mo113 | h | Peón de albañil. (mano de obra) | 1.474 | 6.56 | 9.67 |
| mo112 | h | Peón especializado. (mano de obra) | 1.544 | 6.67 | 10.30 |
| mo045 | h | Maestro de estructura mayor, en el proceso de vaciado. (mano de obra) | 0.168 | 11.07 | 1.86 |
| mo092 | h | Ayudante estructurista, en el proceso de vaciado. (mano de obra) | 0.674 | 7.09 | 4.78 |
| % | % | Herramienta menor | 2 % | 271.72 | 5.43 |
|  |  | Costes directos |  |  | 277.15 |
