# Hormigón simple

- Propiedad del archivo: CYPE INGENIEROS, S.A.
- Formato: FIEBDC-3/2002
- Ámbito geográfico: Ecuador
- Divisa: USD
- Costes indirectos: 3.00 %
- Gastos generales: 13.00 %
- Beneficio industrial: 6.00 %
- IVA: 12.00 %

## C Cimentaciones

### CH Hormigones, aceros y encofrados

#### CHH Hormigones

**CHH020** m³ Hormigón simple.
Hormigón f'c=170 kg/cm² (17 MPa), clase de exposición F0 S0 P0 C0, tamaño máximo del agregado 19 mm, consistencia blanda, preparado en obra y vaciado con medios manuales, para formación de zapata.
Incluye: Preparación del hormigón. Vaciado y compactación del hormigón. Curado del hormigón.
Criterio de medición de proyecto: Volumen teórico, según documentación gráfica de Proyecto.
Criterio de medición de obra: Se medirá el volumen teórico ejecutado según especificaciones de Proyecto, sin incluir los incrementos por excesos de excavación no autorizados.

| Código | Ud | Descripción | Rendimiento | Precio | Importe |
|---|---|---|---|---|---|
| mt08aaa010a | m³ | Agua. (material) | 0.235 | 1.84 | 0.43 |
| mt01arg000c | m³ | Arena cribada. (material) | 0.485 | 8.15 | 3.95 |
| mt01arg001ci | m³ | Agregado grueso homogeneizado, de tamaño máximo 19 mm. (material) | 0.849 | 12.63 | 10.72 |
| mt08cem000c | kg | Cemento gris en sacos. (material) | 378.400 | 0.17 | 64.33 |
| mq06hor010 | h | Concretera eléctrica con una capacidad de amasado de 160 l. (maquinaria) | 0.765 | 3.78 | 2.89 |
| au00auh040 |  | Vibrador de hormigón, eléctrico. | 1.000 | 0.00 | 0.00 |
| mo045 | h | Maestro de estructura mayor, en el proceso de vaciado. (mano de obra) | 0.067 | 11.07 | 0.74 |
| mo092 | h | Ayudante estructurista, en el proceso de vaciado. (mano de obra) | 0.333 | 7.09 | 2.36 |
| mo113 | h | Peón de albañil. (mano de obra) | 1.400 | 6.56 | 9.18 |
| mo112 | h | Peón especializado. (mano de obra) | 1.466 | 6.67 | 9.78 |
| % | % | Herramienta menor | 2 % | 104.38 | 2.09 |
|  |  | Costes directos |  |  | 106.47 |
