# Sobre cimiento de hormigón ciclópeo sobre zapata corrida

- Propiedad del archivo: CYPE INGENIEROS, S.A.
- Formato: FIEBDC-3/2002
- Ámbito geográfico: Ecuador
- Divisa: USD
- Costes indirectos: 3.00 %
- Gastos generales: 13.00 %
- Beneficio industrial: 6.00 %
- IVA: 12.00 %

## C Cimentaciones

### CS Superficiales

#### CSA Sobre cimientos

**CSA020** m³ Sobre cimiento de hormigón ciclópeo sobre zapata corrida.
Sobre cimiento de hormigón ciclópeo sobre zapata corrida, realizada con hormigón f'c=170 kg/cm² (17 MPa), clase de exposición F0 S0 P0 C0, tamaño máximo del agregado 25 mm, consistencia blanda, preparado en obra y vaciado con medios manuales (60% de volumen) y piedra bola de 15 a 30 cm de diámetro (40% de volumen), para el apoyo de muro de mampostería.
Criterio de valoración económica: El precio no incluye el encofrado.
Incluye: Replanteo. Preparación del hormigón. Vaciado y compactación del hormigón. Colocación de las piedras en el hormigón fresco. Coronación y enrase. Curado del hormigón.
Criterio de medición de proyecto: Volumen medido según documentación gráfica de Proyecto.
Criterio de medición de obra: Se medirá el volumen realmente ejecutado según especificaciones de Proyecto.

| Código | Ud | Descripción | Rendimiento | Precio | Importe |
|---|---|---|---|---|---|
| mt08aaa010a | m³ | Agua. (material) | 0.135 | 1.84 | 0.25 |
| mt01arg000c | m³ | Arena cribada. (material) | 0.294 | 8.15 | 2.40 |
| mt01arg001co | m³ | Agregado grueso homogeneizado, de tamaño máximo 25 mm. (material) | 0.515 | 11.68 | 6.02 |
| mt08cem000c | kg | Cemento gris en sacos. (material) | 221.818 | 0.17 | 37.71 |
| mt01arg100b | m³ | Piedra bola de 15 a 30 cm de diámetro. (material) | 0.400 | 26.54 | 10.62 |
| mq06hor010 | h | Concretera eléctrica con una capacidad de amasado de 160 l. (maquinaria) | 0.459 | 3.78 | 1.74 |
| au00auh040 |  | Vibrador de hormigón, eléctrico. | 1.000 | 0.00 | 0.00 |
| mo045 | h | Maestro de estructura mayor, en el proceso de vaciado. (mano de obra) | 0.152 | 11.07 | 1.68 |
| mo092 | h | Ayudante estructurista, en el proceso de vaciado. (mano de obra) | 0.152 | 7.09 | 1.08 |
| mo113 | h | Peón de albañil. (mano de obra) | 2.666 | 6.56 | 17.49 |
| mo112 | h | Peón especializado. (mano de obra) | 1.519 | 6.67 | 10.13 |
| % | % | Herramienta menor | 2 % | 89.12 | 1.78 |
|  |  | Costes directos |  |  | 90.90 |
