# Demolición de losa de hormigón armado con medios mecánicos

- Propiedad del archivo: CYPE INGENIEROS, S.A.
- Formato: FIEBDC-3/2002
- Ámbito geográfico: Ecuador
- Divisa: USD
- Costes indirectos: 3.00 %
- Gastos generales: 13.00 %
- Beneficio industrial: 6.00 %
- IVA: 12.00 %

## D Demoliciones

### DE Estructuras

#### DEH Hormigón

**DEH021** m² Demolición de losa de hormigón armado con medios mecánicos.
Demolición de losa en una dirección de hormigón armado con viguetas prefabricadas de hormigón, entrevigado de bovedillas cerámicas o de hormigón y capa de compresión de hormigón, con retroexcavadora con martillo rompedor, previo levantado del piso y su base, y carga manual sobre camión o contenedor.
Criterio de valoración económica: El precio no incluye el levantado del piso.
Incluye: Replanteo de la superficie de losa a demoler. Demolición del elemento. Corte de las armaduras. Fragmentación de los escombros en piezas manejables. Retirada y acopio de escombros. Limpieza de los restos de obra. Carga manual de escombros sobre camión o contenedor.
Criterio de medición de proyecto: Superficie medida según documentación gráfica de Proyecto.
Criterio de medición de obra: Se medirá la superficie realmente demolida según especificaciones de Proyecto.

| Código | Ud | Descripción | Rendimiento | Precio | Importe |
|---|---|---|---|---|---|
| mq01exn050c | h | Retroexcavadora sobre neumáticos, de 85 kW, con martillo rompedor. (maquinaria) | 0.522 | 79.79 | 41.65 |
| mq08sol010 | h | Equipo de oxicorte, con acetileno como combustible y oxígeno como comburente. (maquinaria) | 0.214 | 9.05 | 1.94 |
| mo112 | h | Peón especializado. (mano de obra) | 0.626 | 6.97 | 4.36 |
| mo019 | h | Maestro soldador. (mano de obra) | 0.257 | 11.26 | 2.89 |
| mo113 | h | Peón de albañil. (mano de obra) | 0.973 | 6.85 | 6.67 |
| % | % | Herramienta menor | 2 % | 57.51 | 1.15 |
|  |  | Costes directos |  |  | 58.66 |
