# Desmontaje de letrero mural

- Propiedad del archivo: CYPE INGENIEROS, S.A.
- Formato: FIEBDC-3/2002
- Ámbito geográfico: Ecuador
- Divisa: USD
- Costes indirectos: 3.00 %
- Gastos generales: 13.00 %
- Beneficio industrial: 6.00 %
- IVA: 12.00 %

## D Demoliciones

### DF Fachadas

#### DFE Elementos anclados a fachada

**DFE030** Ud Desmontaje de letrero mural.
Desmontaje de letrero luminoso mural de menos de 3 m² de superficie, situado en fachada, con medios manuales, sin deteriorar los elementos constructivos a los que está sujeto, y carga manual sobre camión o contenedor.
Criterio de valoración económica: El precio incluye el desmontaje de los accesorios y de los elementos de fijación.
Incluye: Desmontaje del elemento. Retirada y acopio del material desmontado. Limpieza de los restos de obra. Carga manual del material desmontado y restos de obra sobre camión o contenedor.
Criterio de medición de proyecto: Número de unidades previstas, según documentación gráfica de Proyecto.
Criterio de medición de obra: Se medirá el número de unidades realmente desmontadas según especificaciones de Proyecto.

| Código | Ud | Descripción | Rendimiento | Precio | Importe |
|---|---|---|---|---|---|
| mo003 | h | Electricista. (mano de obra) | 1.753 | 10.62 | 18.62 |
| mo020 | h | Albañil. (mano de obra) | 1.753 | 10.34 | 18.13 |
| mo113 | h | Peón de albañil. (mano de obra) | 0.877 | 6.38 | 5.60 |
| % | % | Herramienta menor | 2 % | 42.35 | 0.85 |
|  |  | Costes directos |  |  | 43.20 |
