# Desmontaje de grupo electrógeno

- Propiedad del archivo: CYPE INGENIEROS, S.A.
- Formato: FIEBDC-3/2002
- Ámbito geográfico: Ecuador
- Divisa: USD
- Costes indirectos: 3.00 %
- Gastos generales: 13.00 %
- Beneficio industrial: 6.00 %
- IVA: 12.00 %

## D Demoliciones

### DI Instalaciones

#### DIE Eléctricas

**DIE125** Ud Desmontaje de grupo electrógeno.
Desmontaje de grupo electrógeno, de 40 kVA de potencia máxima, con medios manuales, y carga manual sobre camión o contenedor.
Incluye: Desmontaje del elemento. Retirada y acopio del material desmontado. Limpieza de los restos de obra. Carga manual del material desmontado y restos de obra sobre camión o contenedor.
Criterio de medición de proyecto: Número de unidades previstas, según documentación gráfica de Proyecto.
Criterio de medición de obra: Se medirá el número de unidades realmente desmontadas según especificaciones de Proyecto.

| Código | Ud | Descripción | Rendimiento | Precio | Importe |
|---|---|---|---|---|---|
| mq04cag010a | h | Camión con grúa de hasta 6 t. (maquinaria) | 1.739 | 60.71 | 105.57 |
| mo003 | h | Electricista. (mano de obra) | 4.111 | 10.93 | 44.93 |
| mo102 | h | Ayudante electricista. (mano de obra) | 4.111 | 6.81 | 28.00 |
| % | % | Herramienta menor | 2 % | 178.50 | 3.57 |
|  |  | Costes directos |  |  | 182.07 |
