# Desmontaje de luminaria

- Propiedad del archivo: CYPE INGENIEROS, S.A.
- Formato: FIEBDC-3/2002
- Ámbito geográfico: Ecuador
- Divisa: USD
- Costes indirectos: 3.00 %
- Gastos generales: 13.00 %
- Beneficio industrial: 6.00 %
- IVA: 12.00 %

## D Demoliciones

### DI Instalaciones

#### DII Iluminación

**DII010** Ud Desmontaje de luminaria.
Desmontaje de luminaria interior situada a menos de 3 m de altura, instalada en superficie con medios manuales, sin deteriorar los elementos constructivos a los que pueda estar sujeta, y carga manual sobre camión o contenedor.
Incluye: Desmontaje del elemento. Retirada y acopio del material desmontado. Limpieza de los restos de obra. Carga manual del material desmontado y restos de obra sobre camión o contenedor.
Criterio de medición de proyecto: Número de unidades previstas, según documentación gráfica de Proyecto.
Criterio de medición de obra: Se medirá el número de unidades realmente desmontadas según especificaciones de Proyecto.

| Código | Ud | Descripción | Rendimiento | Precio | Importe |
|---|---|---|---|---|---|
| mo003 | h | Electricista. (mano de obra) | 0.110 | 10.93 | 1.20 |
| mo102 | h | Ayudante electricista. (mano de obra) | 0.110 | 6.81 | 0.75 |
| % | % | Herramienta menor | 2 % | 1.95 | 0.04 |
|  |  | Costes directos |  |  | 1.99 |
