# Desmontaje de hoja de closet empotrado

- Propiedad del archivo: CYPE INGENIEROS, S.A.
- Formato: FIEBDC-3/2002
- Ámbito geográfico: Ecuador
- Divisa: USD
- Costes indirectos: 3.00 %
- Gastos generales: 13.00 %
- Beneficio industrial: 6.00 %
- IVA: 12.00 %

## D Demoliciones

### DL Carpintería, closets, vidrios y protecciones solares

#### DLA Closets

**DLA020** Ud Desmontaje de hoja de closet empotrado.
Desmontaje de hoja de closet empotrado de madera, con medios manuales, y carga manual sobre camión o contenedor.
Incluye: Desmontaje del elemento. Retirada y acopio del material desmontado. Limpieza de los restos de obra. Carga manual del material desmontado y restos de obra sobre camión o contenedor.
Criterio de medición de proyecto: Número de unidades previstas, según documentación gráfica de Proyecto.
Criterio de medición de obra: Se medirá el número de unidades realmente desmontadas según especificaciones de Proyecto.

| Código | Ud | Descripción | Rendimiento | Precio | Importe |
|---|---|---|---|---|---|
| mo017 | h | Carpintero. (mano de obra) | 0.139 | 10.79 | 1.50 |
| mo058 | h | Ayudante carpintero. (mano de obra) | 0.139 | 6.86 | 0.95 |
| % | % | Herramienta menor | 2 % | 2.45 | 0.05 |
|  |  | Costes directos |  |  | 2.50 |
