# Desmontaje de doble vidriado

- Propiedad del archivo: CYPE INGENIEROS, S.A.
- Formato: FIEBDC-3/2002
- Ámbito geográfico: Ecuador
- Divisa: USD
- Costes indirectos: 3.00 %
- Gastos generales: 13.00 %
- Beneficio industrial: 6.00 %
- IVA: 12.00 %

## D Demoliciones

### DL Carpintería, closets, vidrios y protecciones solares

#### DLV Vidrios

**DLV010** m² Desmontaje de doble vidriado.
Desmontaje con medios manuales de doble vidriado de 4+CA+10 mm fijado sobre carpintería, sin deteriorar la carpintería a la que se sujeta, y carga manual sobre camión o contenedor.
Criterio de valoración económica: El precio incluye la eliminación previa de los calzos y del material de sellado.
Incluye: Desmontaje del elemento. Retirada y acopio del material desmontado. Limpieza de los restos de obra. Carga manual del material desmontado y restos de obra sobre camión o contenedor.
Criterio de medición de proyecto: Superficie medida según documentación gráfica de Proyecto.
Criterio de medición de obra: Se medirá la superficie realmente desmontada según especificaciones de Proyecto.

| Código | Ud | Descripción | Rendimiento | Precio | Importe |
|---|---|---|---|---|---|
| mo110 | h | Ayudante cristalero. (mano de obra) | 0.200 | 7.04 | 1.41 |
| % | % | Herramienta menor | 2 % | 1.41 | 0.03 |
|  |  | Costes directos |  |  | 1.44 |
