# Desmontaje de cobertura de tejas asfálticas en cubierta inclinada

- Propiedad del archivo: CYPE INGENIEROS, S.A.
- Formato: FIEBDC-3/2002
- Ámbito geográfico: Ecuador
- Divisa: USD
- Costes indirectos: 3.00 %
- Gastos generales: 13.00 %
- Beneficio industrial: 6.00 %
- IVA: 12.00 %

## D Demoliciones

### DQ Cubiertas

#### DQC Capa de cobertura

**DQC060** m² Desmontaje de cobertura de tejas asfálticas en cubierta inclinada.
Desmontaje de cobertura de teja asfáltica rectangular, colocada con clavos a menos de 20 m de altura, en cubierta inclinada a dos aguas con una pendiente media del 47%; con medios manuales, y carga manual sobre camión o contenedor.
Criterio de valoración económica: El precio incluye el desmontaje de los elementos de fijación, de los remates, de los canales y de las bajantes.
Incluye: Desmontaje del elemento. Retirada y acopio del material desmontado. Limpieza de los restos de obra. Carga manual del material desmontado y restos de obra sobre camión o contenedor.
Criterio de medición de proyecto: Superficie medida según documentación gráfica de Proyecto.
Criterio de medición de obra: Se medirá la superficie realmente desmontada según especificaciones de Proyecto.

| Código | Ud | Descripción | Rendimiento | Precio | Importe |
|---|---|---|---|---|---|
| mo113 | h | Peón de albañil. (mano de obra) | 0.457 | 6.56 | 3.00 |
| % | % | Herramienta menor | 2 % | 3.00 | 0.06 |
|  |  | Costes directos |  |  | 3.06 |
