# Levantado de rejilla electrosoldada en vallado de predio

- Propiedad del archivo: CYPE INGENIEROS, S.A.
- Formato: FIEBDC-3/2002
- Ámbito geográfico: Ecuador
- Divisa: USD
- Costes indirectos: 3.00 %
- Gastos generales: 13.00 %
- Beneficio industrial: 6.00 %
- IVA: 12.00 %

## D Demoliciones

### DU Urbanización interior del predio

#### DUV Cerramientos exteriores

**DUV060** m Levantado de rejilla electrosoldada en vallado de predio.
Levantado de rejilla electrosoldada en vallado de predio, con una altura menor de 2 m, con medios manuales y equipo de oxicorte, recuperación del material para su posterior ubicación en otro emplazamiento, y carga manual sobre camión o contenedor.
Criterio de valoración económica: El precio incluye el desmontaje de los accesorios y de los elementos de fijación, pero no incluye la demolición de la cimentación.
Incluye: Levantado del elemento. Clasificación y etiquetado. Acopio de los materiales a reutilizar. Carga manual del material a reutilizar sobre camión. Retirada y acopio de los restos de obra. Limpieza de los restos de obra. Carga manual de los restos de obra sobre camión o contenedor.
Criterio de medición de proyecto: Longitud medida según documentación gráfica de Proyecto.
Criterio de medición de obra: Se medirá la longitud realmente desmontada según especificaciones de Proyecto.

| Código | Ud | Descripción | Rendimiento | Precio | Importe |
|---|---|---|---|---|---|
| mq08sol010 | h | Equipo de oxicorte, con acetileno como combustible y oxígeno como comburente. (maquinaria) | 0.116 | 9.05 | 1.05 |
| mo019 | h | Maestro soldador. (mano de obra) | 0.139 | 11.26 | 1.57 |
| mo018 | h | Cerrajero. (mano de obra) | 0.487 | 11.26 | 5.48 |
| mo059 | h | Ayudante cerrajero. (mano de obra) | 0.244 | 7.14 | 1.74 |
| mo112 | h | Peón especializado. (mano de obra) | 0.209 | 6.97 | 1.46 |
| mo113 | h | Peón de albañil. (mano de obra) | 0.417 | 6.85 | 2.86 |
| % | % | Herramienta menor | 2 % | 14.16 | 0.28 |
|  |  | Costes directos |  |  | 14.44 |
