# Peldaño de lámina perforada

- Propiedad del archivo: CYPE INGENIEROS, S.A.
- Formato: FIEBDC-3/2002
- Ámbito geográfico: Ecuador
- Divisa: USD
- Costes indirectos: 3.00 %
- Gastos generales: 13.00 %
- Beneficio industrial: 6.00 %
- IVA: 12.00 %

## E Estructuras

### EA Acero

#### EAE Escaleras, pasarelas y plataformas de trabajo

**EAE140** Ud Peldaño de lámina perforada.
Peldaño recto de 700x250 mm, de lámina perforada de acero galvanizado, con perforaciones redondas al tresbolillo 60°, R2 T3, de 2 mm de diámetro y 3 mm de distancia entre centros de dos perforaciones contiguas, de 2 mm de espesor y con un 40% de la superficie perforada, con los bordes largos doblados en U de 25x25 mm, con uniones soldadas en obra, sobre zanca metálica de escalera.
Criterio de valoración económica: El precio incluye las soldaduras.
Incluye: Replanteo. Colocación y fijación de los peldaños. Limpieza final.
Criterio de medición de proyecto: Número de unidades previstas, según documentación gráfica de Proyecto.
Criterio de medición de obra: Se medirá el número de unidades realmente ejecutadas según especificaciones de Proyecto.

| Código | Ud | Descripción | Rendimiento | Precio | Importe |
|---|---|---|---|---|---|
| mt26aha030a | Ud | Peldaño recto de 700x250 mm, de lámina perforada de acero galvanizado, con perforaciones redondas al tresbolillo 60°, R2 T3, de 2 mm de diámetro y 3 mm de distancia entre centros de dos perforaciones contiguas, de 2 mm de espesor y con un 40% de la superficie perforada, con los bordes largos doblados en U de 25x25 mm. (material) | 1.000 | 46.35 | 46.35 |
| mq08sol020 | h | Equipo y elementos auxiliares para soldadura eléctrica. (maquinaria) | 0.156 | 3.75 | 0.59 |
| mo047 | h | Montador de estructura metálica. (mano de obra) | 0.186 | 11.55 | 2.15 |
| mo094 | h | Ayudante montador de estructura metálica. (mano de obra) | 0.186 | 7.41 | 1.38 |
| % | % | Herramienta menor | 2 % | 50.47 | 1.01 |
|  |  | Costes directos |  |  | 51.48 |
