# Sellado de juntas y colocación de inyectores externos en muros de mampostería

- Propiedad del archivo: CYPE INGENIEROS, S.A.
- Formato: FIEBDC-3/2002
- Ámbito geográfico: Ecuador
- Divisa: USD
- Costes indirectos: 3.00 %
- Gastos generales: 13.00 %
- Beneficio industrial: 6.00 %
- IVA: 12.00 %

## E Estructuras

### EC Mampostería de piedra

#### ECY Reparaciones

**ECY022** m Sellado de juntas y colocación de inyectores externos en muros de mampostería.
Sellado de juntas en muros de mampostería con mortero de cal hidratada, a fin de evitar la fuga de la lechada durante el proceso de inyección y permitir al mismo tiempo la fijación de los inyectores externos de 15 a 20 mm de diámetro, colocados cada 20 cm, con el mismo material de sellado; realizado en trabajos de consolidación de muros de mampostería mediante inyecciones.
Incluye: Sellado superficial de las juntas. Fijación de los inyectores. Retirada de los inyectores. Eliminación del material de sellado sobrante.
Criterio de medición de proyecto: Longitud medida según documentación gráfica de Proyecto.
Criterio de medición de obra: Se medirá la longitud realmente ejecutada según especificaciones de Proyecto.

| Código | Ud | Descripción | Rendimiento | Precio | Importe |
|---|---|---|---|---|---|
| mt09reh121 | Ud | Tapón inyector externo. (material) | 5.000 | 0.51 | 2.55 |
| mt09reh122 | Ud | Inyector externo. (material) | 5.000 | 1.66 | 8.30 |
| mt09reh220a | kg | Mortero de albañilería, compuesto por cal hidratada, metacaolín y arena silícea; tipo M-5; con 7,5 N/mm² de resistencia a compresión; para uso en elementos ubicados en el interior de las construcciones, sujetos a requisitos estructurales. (material) | 5.500 | 1.85 | 10.18 |
| mo020 | h | Albañil. (mano de obra) | 0.622 | 11.11 | 6.91 |
| mo112 | h | Peón especializado. (mano de obra) | 0.691 | 6.97 | 4.82 |
| % | % | Herramienta menor | 2 % | 32.76 | 0.66 |
|  |  | Costes directos |  |  | 33.42 |
