# Puente de unión entre mortero de reparación y hormigón existente, y protector de armaduras de acero, a base de cemento

- Propiedad del archivo: CYPE INGENIEROS, S.A.
- Formato: FIEBDC-3/2002
- Ámbito geográfico: Ecuador
- Divisa: USD
- Costes indirectos: 3.00 %
- Gastos generales: 13.00 %
- Beneficio industrial: 6.00 %
- IVA: 12.00 %

## E Estructuras

### EH Hormigón armado

#### EHO Protecciones

**EHO010** m² Puente de unión entre mortero de reparación y hormigón existente, y protector de armaduras de acero, a base de cemento.
Aplicación manual de imprimación, a base de cemento, agregados seleccionados, polímeros y aditivos, para la protección y pasivación de armaduras de acero, y como puente de unión entre morteros de reparación y hormigón existente, garantizando la adherencia entre ambos, (rendimiento: 1 kg/m²).
Criterio de valoración económica: El precio no incluye el mortero de reparación.
Incluye: Humectación de la superficie soporte. Preparación de la mezcla. Aplicación del producto. Curado.
Criterio de medición de proyecto: Superficie medida según documentación gráfica de Proyecto.
Criterio de medición de obra: Se medirá la superficie realmente ejecutada según especificaciones de Proyecto.

| Código | Ud | Descripción | Rendimiento | Precio | Importe |
|---|---|---|---|---|---|
| mt09rep030b | kg | Imprimación, a base de cemento, agregados seleccionados, polímeros y aditivos, para la protección y pasivación de armaduras de acero, y como puente de unión entre morteros de reparación y hormigón existente. (material) | 1.000 | 5.76 | 5.76 |
| mo112 | h | Peón especializado. (mano de obra) | 0.138 | 6.97 | 0.96 |
| % | % | Herramienta menor | 2 % | 6.72 | 0.13 |
|  |  | Costes directos |  |  | 6.85 |
