# Viga de hormigón visto

- Propiedad del archivo: CYPE INGENIEROS, S.A.
- Formato: FIEBDC-3/2002
- Ámbito geográfico: Ecuador
- Costes indirectos: 3.00 %
- Gastos generales: 13.00 %
- Beneficio industrial: 6.00 %
- IVA: 12.00 %

## E Estructuras

### EH Hormigón armado

#### EHV Vigas

**EHV015** m³ Viga de hormigón visto, realizada con hormigón HA-30/AC/10/IIa, Izyvision "FYM ITALCEMENTI GROUP", premezclado en planta, y vertido con bomba, y acero Grado 60 (fy=4200 kg/cm²), cuantía 150 kg/m³; montaje y desmontaje del sistema de encofrado de madera (hormigón visto), en planta de hasta 3 m de altura libre.
Formación de viga de hormigón visto, realizada con hormigón HA-30/AC/10/IIa, Izyvision "FYM ITALCEMENTI GROUP", premezclado en planta, y vertido con bomba, y acero Grado 60 (fy=4200 kg/cm²), con una cuantía aproximada de 150 kg/m³, situada en planta de hasta 3 m de altura libre. Montaje y desmontaje del sistema de encofrado continuo con puntales, sopandas metálicas y superficie encofrante de madera tratada reforzada con varillas y perfiles, para dejar un acabado visto del hormigón.
Incluye: Replanteo. Montaje del sistema de encofrado. Colocación de las armaduras con separadores homologados. Vertido del hormigón. Curado del hormigón. Desmontaje del sistema de encofrado. Reparación de defectos superficiales.
Criterio de medición de proyecto: Volumen medido según documentación gráfica de Proyecto.
Criterio de medición de obra: Se medirá el volumen realmente ejecutado según especificaciones de Proyecto.

| Código | Ud | Descripción | Rendimiento | Precio | Importe |
|---|---|---|---|---|---|
| mt08eva030 | m² | Estructura soporte de encofrado recuperable para la ejecución de elementos de hormigón, compuesta de: portasopandas metálicos y sopandas metálicas. (material) | 0.042 | 9.55 | 0.40 |
| mt08eva040 | m² | Superficie encofrante de madera compuesta por tableros de 27 mm de espesor de madera de pino con tratamiento desencofrante por ambas caras, reforzados con dos varillas de acero roscado en la parte central y con perfiles metálicos en los extremos. (material) | 2.292 | 1.27 | 2.91 |
| mt50spa050k | m³ | Tablón de madera de pino, dimensiones 20x7,2 cm. (material) | 0.001 | 242.68 | 0.24 |
| mt50spa101 | kg | Clavos de acero. (material) | 1.375 | 0.92 | 1.27 |
| mt08des010 | l | Desencofrante biodegradable compuesto de resinas vegetales, para hormigones con acabado visto. (material) | 0.275 | 6.23 | 1.71 |
| mt50spa081a | Ud | Puntal metálico telescópico, de hasta 3 m de altura. (material) | 0.278 | 10.64 | 2.96 |
| mt07aco020c | Ud | Separador homologado para vigas. (material) | 4.000 | 0.08 | 0.32 |
| mt07aco060a | kg | Acero en barras corrugadas, Grado 60 (fy=4200 kg/cm²), elaborado en taller y colocado en obra, diámetros varios, según NTE-INEN-2167 y ASTM A 706. (material) | 150.000 | 0.96 | 144.00 |
| mt08var050 | kg | Alambre galvanizado para atar, de 1,30 mm de diámetro. (material) | 0.010 | 1.13 | 0.01 |
| mt10hai100gja | m³ | Hormigón HA-30/AC/10/IIa, Izyvision "FYM ITALCEMENTI GROUP", premezclado en planta. (material) | 1.050 | 151.79 | 159.38 |
| mt08cur010 | l | Agente filmógeno para curado de hormigones con acabado visto. (material) | 0.150 | 2.51 | 0.38 |
| mq06bhe010 | h | Camión bomba estacionado en obra, para bombeo de hormigón. Incluso parte proporcional de desplazamiento. (maquinaria) | 0.055 | 132.67 | 7.30 |
| op00ciz020 |  | Cizalla para acero en barras corrugadas. | 1.000 | 0.00 | 0.00 |
| op00ata010 |  | Atadora de ferralla. | 1.000 | 0.00 | 0.00 |
| op00sie020 |  | Sierra de disco fijo, para mesa de trabajo. | 1.000 | 0.00 | 0.00 |
| op00pul010 |  | Mochila pulverizadora. | 1.000 | 0.00 | 0.00 |
| au00auh040 |  | Vibrador de hormigón, eléctrico. | 1.000 | 0.00 | 0.00 |
| mo044 | h | Maestro de estructura mayor, en el proceso de hormigonado. (mano de obra) | 0.120 | 5.27 | 0.63 |
| mo090 | h | Ayudante estructurista, en el proceso de hormigonado. (mano de obra) | 0.558 | 3.70 | 2.06 |
| mo043 | h | Encofrador. (mano de obra) | 9.494 | 5.27 | 50.03 |
| mo089 | h | Ayudante encofrador. (mano de obra) | 9.494 | 3.70 | 35.13 |
| mo042 | h | Fierrero. (mano de obra) | 1.315 | 5.27 | 6.93 |
| mo088 | h | Ayudante fierrero. (mano de obra) | 1.554 | 3.70 | 5.75 |
| % | % | Costes directos complementarios | 2 % | 421.41 | 8.43 |
|  |  | Costes directos |  |  | 429.84 |
